# Revestimento de cobertura de chapa perfilada de aço

- Propriedade do ficheiro: CYPE Ingenieros S.A.
- Formato: FIEBDC-3/2016
- Programa: Gerador de preços para construção civil. CYPE Ingenieros, S.A.
- Data: 09/06/2025
- Moeda: EUR
- Custos indirectos: 3 %
- IVA: 23 %

## Q Coberturas

### QU Componentes de coberturas inclinadas e curvas

#### QUM De chapas de aço e painéis sandwich

**QUM010** m² Revestimento de cobertura de chapa perfilada de aço.
Revestimento de cobertura de chapa perfilada trapezoidal de aço pré-lacado, espessura 0,6 mm, 30 mm de altura do perfil e 204 mm de distância entre-eixos, colocada com uma sobreposição da chapa superior de 200 mm e uma sobreposição lateral de um trapézio e fixada mecanicamente sobre estrutura leve metálica, em cobertura inclinada, com uma pendente maior que 5%. Inclusive acessórios de fixação das chapas.
Critérios considerados na determinação do preço da unidade de obra: O preço não inclui a estrutura suporte nem os pontos singulares e as peças especiais da cobertura.
Inclui: Limpeza da superfície suporte. Marcação das chapas por vertente. Corte, preparação e colocação das chapas. Fixação mecânica das chapas.
Critério de medição de projecto: Superfície medida em verdadeira magnitude, segundo documentação gráfica de Projecto.
Critério de medição de obra: Medir-se-á, em verdadeira magnitude, a superfície realmente executada segundo especificações de Projecto.

| Código | Un | Descrição | Rendimento | Preço | Importância |
|---|---|---|---|---|---|
| mt13cap010ad | m² | Chapa perfilada trapezoidal de aço pré-lacado, espessura 0,6 mm, 30 mm de altura do perfil e 204 mm de distância entre-eixos. (material) | 1.06 | 8.49 | 8.999 |
| mt13cap030b | Ud | Kit de acessórios de fixação, para chapas perfiladas, em coberturas inclinadas. (material) | 0.2 | 19.4 | 3.880 |
| mo051 | h | Oficial de 1ª montador de painéis metálicos. (mão de obra) | 0.25 | 25.32 | 6.330 |
| mo098 | h | Ajudante de montador de painéis metálicos. (mão de obra) | 0.125 | 24.04 | 3.005 |
| % | % | Custos directos complementares | 2 % | 22.214 | 0.444 |
|  |  | Custos directos |  |  | 22.658 |

Resíduos:
- colocação: mt13cap010ad; factor de resíduo 0.0185894

## Recursos

**mt13cap010ad** m² Chapa perfilada trapezoidal de aço pré-lacado
Dados técnicos: Custo energético 181.745 MJ; Emissão de CO2 16.571 kg; Código LER 17 04 05; Massa do elemento 5.64 kg; Volume 0.002686 m3
Resíduos:
- embalagem: re170203 Plástico. (componente de resíduo); rendimento 0.021 kg; Código LER 17 02 03; Massa do elemento 1 kg; Volume 0.001667 m3
