# Revestimento de cobertura de placas translúcidas trapezoidais de poliéster

- Propriedade do ficheiro: CYPE INGENIEROS, S.A.
- Formato: FIEBDC-3/2002
- Moeda: EUR
- Custos indirectos: 3.00 %
- IVA: 23.00 %

**QUO010** m² Revestimento de cobertura de placas translúcidas trapezoidais de poliéster, cor marfim RAL 1015, formadas por resina de poliéster reforçada com fibra de vidro, de 6 mm de espessura, colocadas com uma sobreposição da placa superior de 200 mm e uma sobreposição lateral de um trapézio e fixadas mecanicamente sobre estrutura leve metálica ou de madeira, em cobertura inclinada, com uma pendente maior que 10%. Inclusive acessórios de fixação das placas.
Revestimento de cobertura de placas translúcidas trapezoidais de poliéster, cor marfim RAL 1015, formadas por resina de poliéster reforçada com fibra de vidro, de 6 mm de espessura, colocadas com uma sobreposição da placa superior de 200 mm e uma sobreposição lateral de um trapézio e fixadas mecanicamente sobre estrutura leve metálica ou de madeira, em cobertura inclinada, com uma pendente maior que 10%. Inclusive acessórios de fixação das placas.
Inclui: Marcação das placas por vertente. Colocação das peças para apoio das placas. Corte, preparação e colocação das placas. Fixação mecânica das placas.
Critério de medição de projecto: Superfície medida em verdadeira magnitude, segundo documentação gráfica de Projecto.
Critério de medição de obra: Medir-se-á, em verdadeira magnitude, a superfície realmente executada segundo especificações de Projecto.
Critérios considerados na determinação do preço da unidade de obra: O preço não inclui a superfície suporte.

| Código | Un | Descrição | Rendimento | Preço | Importância |
|---|---|---|---|---|---|
| mt13lpo130c | m² | Placa translúcida trapezoidal de poliéster, cor marfim RAL 1015, formada por resina de poliéster reforçada com fibra de vidro, de 6 mm de espessura. (material) | 1.070 | 11.69 | 12.51 |
| mt13lpo140c | Ud | Kit de acessórios de fixação, para placas de poliéster, em coberturas inclinadas, formado por peças de polipropileno para apoio de placa trapezoidal, com o mesmo perfil da greca, peças de aço inoxidável com anilha de EPDM para colocar sobre a parte superior da placa e garantir a estanquidade da fixação e parafusos auto-roscantes. (material) | 0.250 | 46.53 | 11.63 |
| mo051 | h | Oficial de 1ª montador de painéis metálicos. (mão de obra) | 0.090 | 19.38 | 1.74 |
| mo098 | h | Ajudante de montador de painéis metálicos. (mão de obra) | 0.090 | 18.40 | 1.66 |
| % | % | Custos directos complementares | 2 % | 27.54 | 0.55 |
|  |  | Custos directos |  |  | 28.09 |
