# Cobertura plana não acessível, não ventilada, ajardinada extensiva. Sistema Urbanscape "KNAUF INSULATION"

- Propriedade do ficheiro: CYPE Ingenieros S.A.
- Formato: FIEBDC-3/2016
- Programa: Gerador de preços para construção civil. CYPE Ingenieros, S.A.
- Data: 16/03/2022
- Moeda: EUR
- Custos indirectos: 3 %
- IVA: 23 %

## Q Coberturas

### QV Sistemas de coberturas verdes

#### QVE Extensivas

**QVE010** m² Cobertura plana não acessível, não ventilada, ajardinada extensiva. Sistema Urbanscape "KNAUF INSULATION".
Cobertura plana não acessível, não ventilada, ajardinada extensiva (ecológica), sistema Urbanscape "KNAUF INSULATION", pendente de 1% a 5%. Membrana anti-raízes Urbanscape "KNAUF INSULATION", de polietileno de baixa densidade, de cor preto, para evitar a penetração de raízes na membrana impermeável; CAMADA DRENANTE E RETENTORA DE ÁGUA: tela Urbanscape C "KNAUF INSULATION", com depósito de água, formada por membrana de poliestireno reciclado reforçado com perfurações na parte superior; CAMADA DE PROTECÇÃO: substrato Urbanscape Green Roll (HTC GR) de lã mineral "KNAUF INSULATION", de 40 mm de espessura, à base de fibras largas cosidas para formar um filtro compacto e indeformável, com uma retenção de água de 29 l/m², tapete de relva Urbanscape Sedum-mix "KNAUF INSULATION", biodegradável, com 12 espécies distintas de sedum. Inclusive seixos rolados para o enchimento do espaço entre o bordo da cobertura e a vegetação.
Critérios considerados na determinação do preço da unidade de obra: O preço não inclui a formação de pendentes, o isolamento térmico nem a impermeabilização.
Inclui: Colocação da membrana anti-raízes. Colocação da camada drenante e retentora de água. Colocação do substrato. Colocação do tapete de relva. Enchimento do espaço entre o bordo da cobertura e o tapete de relva com seixos rolados.
Critério de medição de projecto: Superfície medida em projecção horizontal, segundo documentação gráfica de Projecto, desde as faces interiores dos parapeitos ou muretes perimetrais que a limitam.
Critério de medição de obra: Medir-se-á, em projecção horizontal, a superfície realmente executada segundo especificações de Projecto, desde as faces interiores dos parapeitos ou muretes perimetrais que a limitam.

| Código | Un | Descrição | Rendimento | Preço | Importância |
|---|---|---|---|---|---|
| mt14lbk010 | m² | Membrana anti-raízes Urbanscape "KNAUF INSULATION", de polietileno de baixa densidade, de cor preto, para coberturas ajardinadas extensivas. (material) | 1.1 | 3.77 | 4.147 |
| mt14lbk020a | m² | Tela drenante e retentora de água, Urbanscape C "KNAUF INSULATION", com depósito de água, formada por membrana de poliestireno reciclado reforçado com perfurações na parte superior, para coberturas ajardinadas extensivas. (material) | 1.1 | 16.66 | 18.326 |
| mt48sak010 | m² | Substrato Urbanscape Green Roll (HTC GR) de lã mineral "KNAUF INSULATION", de 40 mm de espessura, para coberturas ajardinadas extensivas. (material) | 1.1 | 11.25 | 12.375 |
| mt14lbk040 | m² | Tapete de relva Urbanscape Sedum-mix "KNAUF INSULATION", para coberturas ajardinadas extensivas. (material) | 1.1 | 38.99 | 42.889 |
| mt01arc010 | t | Seixos rolados lavados, de granulometria compreendida entre 16 e 32 mm. (material) | 0.04 | 21.23 | 0.849 |
| mo040 | h | Oficial de 1ª jardineiro. (mão de obra) | 0.256 | 20.15 | 5.158 |
| mo115 | h | Operário jardineiro. (mão de obra) | 0.256 | 19.06 | 4.879 |
| % | % | Custos directos complementares | 2 % | 88.623 | 1.772 |
|  |  | Custos directos |  |  | 90.395 |

Resíduos:
- colocação: mt14lbk010; factor de resíduo 0.0693855
- colocação: mt14lbk020a; factor de resíduo 0.0524852
- colocação: mt48sak010; factor de resíduo 0.0474
- colocação: mt14lbk040 Tapete de relva Urbanscape Sedum-mix "KNAUF INSULATION", para coberturas ajardinadas extensivas; factor de resíduo 0.035
- colocação: mt01arc010 Seixos rolados lavados, de granulometria compreendida entre 16 e 32 mm; factor de resíduo 0.0040935

## Recursos

**mt14lbk010** m² Membrana anti-raízes Urbanscape "KNAUF INSULATION"
Dados técnicos: Custo energético 40.148 MJ; Emissão de CO2 1.522 kg; Código LER 17 02 03; Massa do elemento 7.78 kg; Volume 0.012967 m3
Resíduos:
- embalagem: re170203 Plástico. (componente de resíduo); rendimento 0.05 kg; Código LER 17 02 03; Massa do elemento 1 kg; Volume 0.001667 m3

**mt14lbk020a** m² Tela drenante e retentora de água
Dados técnicos: Custo energético 40.940 MJ; Emissão de CO2 1.560 kg; Código LER 17 02 03; Massa do elemento 7.78 kg; Volume 0.012967 m3
Resíduos:
- embalagem: re170203 Plástico; rendimento 0.06 kg

**mt48sak010** m² Substrato Urbanscape Green Roll (HTC GR) de lã mineral "KNAUF INSULATION"
Dados técnicos: Custo energético 60.935 MJ; Emissão de CO2 3.072 kg; Código LER 17 06 04; Massa do elemento 1.6 kg; Volume 0.002667 m3
Resíduos:
- embalagem: re170203 Plástico; rendimento 0.028 kg

**mt14lbk040** m² Tapete de relva Urbanscape Sedum-mix "KNAUF INSULATION", para coberturas ajardinadas extensivas
Dados técnicos: Custo energético 41.759 MJ; Emissão de CO2 1.600 kg; Código LER 17 02 03; Massa do elemento 7.78 kg; Volume 0.012967 m3
Resíduos:
- embalagem: re170203 Plástico; rendimento 0.07 kg

**mt01arc010** t Seixos rolados lavados, de granulometria compreendida entre 16 e 32 mm
Dados técnicos: Custo energético 150.000 MJ; Emissão de CO2 8.000 kg; Código LER 01 04 08; Massa do elemento 1000 kg; Volume 0.666667 m3
