# Revestimento mural com papel de vinilo

- Propriedade do ficheiro: CYPE Ingenieros S.A.
- Formato: FIEBDC-3/2016
- Programa: Gerador de preços para construção civil. CYPE Ingenieros, S.A.
- Data: 12/02/2025
- Moeda: EUR
- Custos indirectos: 3 %
- IVA: 23 %

## R Revestimentos

### RD Decorativos

#### RDP De papel

**RDP010** m² Revestimento mural com papel de vinilo.
Revestimento mural com papel de vinil, de 235 g/m². Colocação em obra: com cola celulósica, solúvel em água.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt29cam020 | kg | Cola celulósica, solúvel em água, para papéis pintados. (material) | 0.01 | 11.12 | 0.111 |
| mt29pap010a | m² | Papel de vinil, de 235 g/m², para revestimento de paramentos verticais interiores. (material) | 1.1 | 4.3 | 4.730 |
| mo038 | h | Oficial de 1ª pintor. (mão de obra) | 0.08 | 24.63 | 1.970 |
| mo076 | h | Ajudante de pintor. (mão de obra) | 0.08 | 24.04 | 1.923 |
| % | % | Custos directos complementares | 2 % | 8.734 | 0.175 |
|  |  | Custos directos |  |  | 8.909 |

Resíduos:
- colocação: mt29cam020 Cola celulósica, solúvel em água, para papéis pintados; factor de resíduo 0.03
- colocação: mt29pap010a Papel de vinil, de 235 g/m², para revestimento de paramentos verticais interiores; factor de resíduo 0.044

## Recursos

**mt29cam020** kg Cola celulósica, solúvel em água, para papéis pintados
Dados técnicos: Custo energético 0.291 MJ; Emissão de CO2 0.014 kg; Código LER 17 09 04; Massa do elemento 1 kg; Volume 0.000667 m3
Resíduos:
- embalagem: re170203 Plástico. (componente de resíduo); rendimento 0.003 kg; Código LER 17 02 03; Massa do elemento 1 kg; Volume 0.001667 m3

**mt29pap010a** m² Papel de vinil, de 235 g/m², para revestimento de paramentos verticais interiores
Dados técnicos: Custo energético 0.127 MJ; Emissão de CO2 0.200 kg; Código LER 20 01 01; Massa do elemento 0.235 kg; Volume 0.000313 m3
