# Revestimento térmico e sonoro com argamassa leve de gesso e fonólito, sobre paramento interior

- Propriedade do ficheiro: CYPE Ingenieros S.A.
- Formato: FIEBDC-3/2016
- Programa: Gerador de preços para construção civil. CYPE Ingenieros, S.A.
- Data: 28/03/2024
- Moeda: EUR
- Custos indirectos: 3 %
- IVA: 23 %

## R Revestimentos

### RK Pinturas, argamassas e revestimentos para isolamento térmico e sonoro

#### RKP Argamassas de gesso e fonólito

**RKP010** m² Revestimento térmico e sonoro com argamassa leve de gesso e fonólito, sobre paramento interior.
Revestimento térmico e sonoro contínuo, de 20 mm de espessura, aplicado directamente, de argamassa leve de gesso e fonólito, aplicada manualmente, sobre paramento interior vertical, até 3 m de altura. Inclusive perfil para protecção de arestas de plástico e metal com perfurações para a formação de arestas.
Critérios considerados na determinação do preço da unidade de obra: O preço inclui a resolução de pontos singulares.
Inclui: Preparação da superfície suporte que se vai revestir. Execução de mestras. Colocação de cantoneiras nas esquinas e saliências. Preparação da argamassa na máquina misturadora. Projecção mecânica da argamassa. Aplicação de régua de alumínio. Passagem de lâmina de aço.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt28mdb020a | m³ | Argamassa leve de gesso e fonólito. (material) | 0.02 | 242.97 | 4.859 |
| mt28vye010 | m | Cantoneiras de plástico e metal, estáveis à acção dos sulfatos. (material) | 0.215 | 0.35 | 0.075 |
| mq06pym010 | h | Misturadora-bombeadora para argamassas e gessos projectados, de 3 m³/h. (equipamento) | 0.28 | 8.52 | 2.386 |
| mo033 | h | Oficial de 1ª gesseiro. (mão de obra) | 0.158 | 22.68 | 3.583 |
| mo071 | h | Ajudante de gesseiro. (mão de obra) | 0.083 | 22.13 | 1.837 |
| % | % | Custos directos complementares | 2 % | 12.740 | 0.255 |
|  |  | Custos directos |  |  | 12.995 |

Resíduos:
- colocação: mt28vye010 Cantoneiras de plástico e metal, estáveis à acção dos sulfatos; factor de resíduo 0.08

## Recursos

**mt28vye010** m Cantoneiras de plástico e metal, estáveis à acção dos sulfatos
Dados técnicos: Custo energético 12.693 MJ; Emissão de CO2 0.675 kg; Código LER 17 02 03; Massa do elemento 0.256 kg; Volume 0.000427 m3
Resíduos:
- embalagem: re170201 Madeira. (componente de resíduo); rendimento 0.04 kg; Código LER 17 02 01; Massa do elemento 1 kg; Volume 0.000909 m3
- embalagem: re170203 Plástico. (componente de resíduo); rendimento 0.001 kg; Código LER 17 02 03; Massa do elemento 1 kg; Volume 0.001667 m3
