# Tratamento superficial de protecção anti-carbonatação para elementos de betão e argamassa

- Propriedade do ficheiro: CYPE INGENIEROS, S.A.
- Formato: FIEBDC-3/2002
- Moeda: EUR
- Custos indirectos: 3.00 %
- IVA: 23.00 %

**RLB010** m² Tratamento superficial de protecção anti-carbonatação para elementos de betão e argamassa, através de demão de primário e demão de acabamento com revestimento elástico à base de resinas acrílicas em dispersão aquosa, impermeável ao dióxido de carbono e permeável ao vapor de água, cor cinzento, textura lisa (rendimento: 0,4 kg/m² cada demão); limpeza prévia do suporte.
Formação de camada de protecção anti-carbonatação em elementos de betão e argamassa, através de duas demãos (primário e acabamento) com revestimento elástico à base de resinas acrílicas em dispersão aquosa, impermeável ao dióxido de carbono e permeável ao vapor de água, cor cinzento, textura lisa, aplicado com rolo, rendimento: 0,4 kg/m² cada demão. Inclusive p/p de preparação da superfície suporte.
Inclui: Limpeza da superfície suporte. Aplicação da demão de primário. Aplicação da demão de acabamento.
Critério de medição de projecto: Superfície medida segundo documentação gráfica de Projecto.
Critério de medição de obra: Medir-se-á a superfície realmente executada segundo especificações de Projecto.

| Código | Un | Descrição | Rendimento | Preço | Importância |
|---|---|---|---|---|---|
| mt09reh180d | kg | Revestimento elástico à base de resinas acrílicas em dispersão aquosa, impermeável ao dióxido de carbono e permeável ao vapor de água, cor a escolher, para a protecção de betão ou argamassa, contra a carbonatação e ambientes agressivos contaminados, segundo NP EN 1504-2. (material) | 0.400 | 5.18 | 2.07 |
| mo038 | h | Oficial de 1ª pintor. (mão de obra) | 0.152 | 16.85 | 2.56 |
| mo076 | h | Ajudante de pintor. (mão de obra) | 0.152 | 16.45 | 2.50 |
| % | % | Custos directos complementares | 2 % | 7.13 | 0.14 |
|  |  | Custos directos |  |  | 7.27 |
