# Esmalte sintético para madeira

- Propriedade do ficheiro: CYPE Ingenieros S.A.
- Formato: FIEBDC-3/2016
- Programa: Gerador de preços para construção civil. CYPE Ingenieros, S.A.
- Data: 12/02/2025
- Moeda: EUR
- Custos indirectos: 3 %
- IVA: 23 %

## R Revestimentos

### RM Pinturas e tratamentos em madeira

#### RME Esmaltes

**RME020** m² Esmalte sintético para madeira.
Aplicação manual de duas demãos de esmalte sintético brilhante para interior, cor branca, diluídas com 5% a 15% de diluente, (rendimento: 0,067 l/m² cada demão); aplicação prévia de uma demão de primário vedante para interior e exterior, formulado com resinas alcídicas e pigmentos seleccionados, cor branca, para aplicar com trincha, rolo ou pistola, (rendimento: 0,113 l/m²), sobre superfície de guardas e corrimões de madeira, em interiores.
Critérios considerados na determinação do preço da unidade de obra: O preço inclui a protecção dos elementos da envolvente que possam ser afectados durante os trabalhos, mas não inclui a preparação do suporte.
Inclui: Aplicação de uma demão de primário. Aplicação de duas demãos de acabamento.
Critério de medição de projecto: Superfície medida segundo documentação gráfica de Projecto, sem descontar aberturas, considerando a superfície que contêm, definida pelas suas dimensiones máximas, numa só face.
Critério de medição de obra: Medir-se-á a superfície realmente executada segundo especificações de Projecto, numa só face, considerando a superfície que contêm, definida pelas suas dimensiones máximas.

| Código | Un | Descrição | Rendimento | Preço | Importância |
|---|---|---|---|---|---|
| mt27plj010a | l | Primário vedante para interior e exterior, formulado com resinas alcídicas e pigmentos seleccionados, cor branca, para aplicar com trincha, rolo ou pistola, com um conteúdo de compostos orgânicos voláteis (COV) < 350 g/l, para aplicar com trincha, rolo ou pistola. (material) | 0.113 | 15.71 | 1.775 |
| mt27ess120a | l | Esmalte sintético brilhante para interior, à base de resinas alcídicas e pigmentos, isento de chumbo, cor branca, aplicada com trincha, rolo ou pistola, com um conteúdo de compostos orgânicos voláteis (COV) < 300 g/l, Euroclasse B-s1, d0 de reacção ao fogo, segundo NP EN 13501-1, para aplicar com trincha, rolo ou pistola. (material) | 0.134 | 23.26 | 3.117 |
| mt27lni004 | l | Diluente, à base de uma mistura de hidrocarbonetos alifáticos. (material) | 0.013 | 3.62 | 0.047 |
| mo038 | h | Oficial de 1ª pintor. (mão de obra) | 0.26 | 24.63 | 6.404 |
| mo076 | h | Ajudante de pintor. (mão de obra) | 0.05 | 24.04 | 1.202 |
| % | % | Custos directos complementares | 2 % | 12.545 | 0.251 |
|  |  | Custos directos |  |  | 12.796 |

Resíduos:
- colocação: mt27plj010a; factor de resíduo 0.03
- colocação: mt27ess120a; factor de resíduo 0.0275

## Recursos

**mt27plj010a** l Primário vedante para interior e exterior
Dados técnicos: Custo energético 105.769 MJ; Emissão de CO2 4.071 kg; Código LER 17 09 04; Massa do elemento 1.36 kg; Volume 0.000907 m3
Resíduos:
- embalagem: re150104 Embalagens de metal. (componente de resíduo); rendimento 0.064 kg; Código LER 15 01 04; Massa do elemento 1 kg; Volume 0.001667 m3

**mt27ess120a** l Esmalte sintético brilhante para interior
Dados técnicos: Custo energético 49.114 MJ; Emissão de CO2 2.592 kg; Código LER 08 01 11; Massa do elemento 1.1 kg; Volume 0.001222 m3
Resíduos:
- embalagem: re150104 Embalagens de metal; rendimento 0.057 kg
