# Revestimento interior autoportante de placas de gesso laminado reforçado com fibras, sobre parede interior de madeira

- Propriedade do ficheiro: CYPE Ingenieros S.A.
- Formato: FIEBDC-3/2016
- Programa: Gerador de preços para construção civil. CYPE Ingenieros, S.A.
- Data: 09/06/2025
- Moeda: EUR
- Custos indirectos: 3 %
- IVA: 23 %

## R Revestimentos

### RR Paredes (placas e painéis)

#### RRF De placas de gesso laminado reforçado com fibras

**RRF020** m² Revestimento interior autoportante de placas de gesso laminado reforçado com fibras, sobre parede interior de madeira.
Revestimento interior autoportante livre, sobre parede interior de madeira, de 36,5 mm de espessura, com nível de qualidade do acabamento standard (Q2), formado por placa de gesso laminado reforçado com fibras tipo standard de 12,5 mm de espessura, ancorada à parede estrutural de painel de madeira lamelada colada cruzada (CLT) com ripas de madeira de pinheiro-bravo (Pinus pinaster), de 24x48 mm de secção, sem tratar. Inclusive parafusos para a fixação das placas e massa e fita para o tratamento de juntas entre placas.
Critérios considerados na determinação do preço da unidade de obra: O preço inclui a resolução de encontros e pontos singulares.
Inclui: Implantação, nivelação e fixação das ripas. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg260a | m | Ripa de madeira de pinheiro-bravo (Pinus pinaster), de 24x48 mm de secção, sem tratar. (material) | 1.6 | 1.47 | 2.352 |
| mt07emr113bb | Ud | Parafuso autoperfurante para madeira, de 4 mm de diâmetro e 35 mm de comprimento, de aço galvanizado com revestimento de crómio. (material) | 8 | 0.04 | 0.320 |
| mt12psg250c | m² | Placa de gesso laminado reforçada com tecido de fibra / EN 15283-2 - 1200 / 2500 / 12,5 / com os bordos longitudinais quadrados, com fibras de papel na massa de gesso. (material) | 1.05 | 8.65 | 9.083 |
| mt12psg251a | Ud | Parafuso autoperfurante 3,9x30 mm. (material) | 20 | 0.01 | 0.200 |
| mt12psg280a | kg | Massa para a selagem de juntas entre placas de gesso laminado reforçado com fibras, segundo EN 13963. (material) | 0.3 | 1.48 | 0.444 |
| mt12psg270a | m | Fita de juntas, para a selagem de juntas entre placas de gesso laminado. (material) | 1.6 | 0.2 | 0.320 |
| mo053 | h | Oficial de 1ª montador de pré-fabricados interiores. (mão de obra) | 0.35 | 25.32 | 8.862 |
| mo100 | h | Ajudante de montador de pré-fabricados interiores. (mão de obra) | 0.144 | 24.04 | 3.462 |
| % | % | Custos directos complementares | 2 % | 25.043 | 0.501 |
|  |  | Custos directos |  |  | 25.544 |

Resíduos:
- colocação: mt07emr113bb; factor de resíduo 0.00505263
- colocação: mt12psg250c; factor de resíduo 0.018
- colocação: mt12psg251a Parafuso autoperfurante 3,9x30 mm; factor de resíduo 0.00529412
- colocação: mt12psg280a Massa para a selagem de juntas entre placas de gesso laminado reforçado com fibras, segundo EN 13963; factor de resíduo 0.008693

## Recursos

**mt07emr113bb** Ud Parafuso autoperfurante para madeira
Dados técnicos: Custo energético 0.239 MJ; Emissão de CO2 0.025 kg; Código LER 17 04 05; Massa do elemento 0.0095 kg; Volume 0.000005 m3
Resíduos:
- embalagem: re150101 Embalagens de papel e cartão. (componente de resíduo); rendimento 0.001 kg; Código LER 15 01 01; Massa do elemento 1 kg; Volume 0.001333 m3

**mt12psg250c** m² Placa de gesso laminado reforçada com tecido de fibra / EN 15283-2 - 1200 / 2500 / 12,5 / com os bordos longitudinais
Dados técnicos: Custo energético 394.288 MJ; Emissão de CO2 5.869 kg; Código LER 17 08 02; Massa do elemento 15 kg; Volume 0.015 m3
Resíduos:
- embalagem: re170203 Plástico. (componente de resíduo); rendimento 0.004 kg; Código LER 17 02 03; Massa do elemento 1 kg; Volume 0.001667 m3

**mt12psg251a** Ud Parafuso autoperfurante 3,9x30 mm
Dados técnicos: Custo energético 0.024 MJ; Emissão de CO2 0.002 kg; Código LER 17 04 05; Massa do elemento 0.0017 kg
Resíduos:
- embalagem: re150101 Embalagens de papel e cartão; rendimento 0.001 kg

**mt12psg280a** kg Massa para a selagem de juntas entre placas de gesso laminado reforçado com fibras, segundo EN 13963
Dados técnicos: Custo energético 13.532 MJ; Emissão de CO2 0.473 kg; Código LER 17 08 02; Massa do elemento 1 kg; Volume 0.001 m3
Resíduos:
- embalagem: re170203 Plástico; rendimento 0.028 kg
