# Camada fina de argamassa autonivelante de cimento, "MBCC de Sika"

- Propriedade do ficheiro: CYPE Ingenieros S.A.
- Formato: FIEBDC-3/2016
- Programa: Gerador de preços para construção civil. CYPE Ingenieros, S.A.
- Data: 12/02/2025
- Moeda: EUR
- Custos indirectos: 3 %
- IVA: 23 %

## R Revestimentos

### RS Pavimentos

#### RSA Argamassas e pastas de nivelação

**RSA021** m² Camada fina de argamassa autonivelante de cimento, "MBCC de Sika".
Camada fina de argamassa autonivelante de cimento, monocomponente, MasterTop 544 "MBCC de Sika", CT - C40 - F6 - AR0,5, segundo EN 13813, de 5 mm de espessura, aplicada mecanicamente, para a regularização e nivelação da superfície suporte interior de betão ou argamassa, com prévia aplicação de primário monocomponente à base de resinas sintéticas modificadas sem dissolventes, MasterTile P 303 "MBCC de Sika", de cor amarelo, preparada para receber pavimento plástico, cerâmico ou de resinas poliméricas. Inclusive banda de painel rígido de poliestireno expandido para a preparação das juntas perimetrais de dilatação.
Critérios considerados na determinação do preço da unidade de obra: O preço não inclui o suporte de betão nem o revestimento.
Inclui: Marcação de níveis de acabamento. Preparação das juntas perimetrais de dilatação. Aplicação de primário. Derramamento e espalhamento da mistura. Cura da argamassa.
Critério de medição de projecto: Superfície medida segundo documentação gráfica de Projecto.
Critério de medição de obra: Medir-se-á a superfície realmente executada segundo especificações de Projecto, sem deduzir a superfície ocupada pelos pilares situados dentro do seu perímetro.

| Código | Un | Descrição | Rendimento | Preço | Importância |
|---|---|---|---|---|---|
| mt09bnc220d | kg | Argamassa autonivelante de cimento, monocomponente, MasterTop 544 "MBCC de Sika", CT - C40 - F6 - AR0,5, segundo EN 13813, com resinas, inertes seleccionados e fibras sintéticas, com uma resistência à compressão de 40000 kN/m² e uma resistência à abrasão segundo o método de Böhme EN 13892-3 de 18,8 cm³ / 50 cm², para regularização e nivelação de pavimentos interiores de betão. (material) | 10 | 1.44 | 14.400 |
| mt09bnc235d | l | Primário monocomponente à base de resinas sintéticas modificadas sem dissolventes, MasterTile P 303 "MBCC de Sika", de cor amarelo, para a aderência de argamassas autonivelantes a suportes cimentícios, asfálticos ou cerâmicos. (material) | 0.125 | 7.57 | 0.946 |
| mt16pea020a | m² | Painel rígido de poliestireno expandido, segundo NP EN 13163, bordo lateral recto, de 10 mm de espessura, resistência térmica 0,25 m²°C/W, condutibilidade térmica 0,036 W/(m°C), para junta de dilatação. (material) | 0.1 | 0.92 | 0.092 |
| mq06pym020 | h | Misturadora-bombeadora para argamassas autonivelantes. (equipamento) | 0.05 | 10.91 | 0.546 |
| mo031 | h | Oficial de 1ª aplicador de argamassa autonivelante. (mão de obra) | 0.03 | 24.63 | 0.739 |
| mo069 | h | Ajudante de aplicador de argamassa autonivelante. (mão de obra) | 0.05 | 24.04 | 1.202 |
| % | % | Custos directos complementares | 2 % | 17.925 | 0.359 |
|  |  | Custos directos |  |  | 18.284 |

Resíduos:
- colocação: mt09bnc220d; factor de resíduo 0.00576
- colocação: mt09bnc235d; factor de resíduo 0.0491562
- colocação: mt16pea020a; factor de resíduo 0.048

## Recursos

**mt09bnc220d** kg Argamassa autonivelante de cimento
Dados técnicos: Custo energético 0.890 MJ; Emissão de CO2 0.080 kg; Código LER 17 01 01; Massa do elemento 1 kg; Volume 0.000667 m3

**mt09bnc235d** l Primário monocomponente à base de resinas sintéticas modificadas sem dissolventes
Dados técnicos: Custo energético 98.299 MJ; Emissão de CO2 3.740 kg; Código LER 17 09 04; Massa do elemento 1.3 kg; Volume 0.000867 m3
Resíduos:
- embalagem: re150104 Embalagens de metal. (componente de resíduo); rendimento 0.05 kg; Código LER 15 01 04; Massa do elemento 1 kg; Volume 0.001667 m3

**mt16pea020a** m² Painel rígido de poliestireno expandido
Dados técnicos: Custo energético 29.913 MJ; Emissão de CO2 1.057 kg; Código LER 17 06 04; Massa do elemento 0.3 kg; Volume 0.0005 m3
Resíduos:
- embalagem: re170203 Plástico. (componente de resíduo); rendimento 0.024 kg; Código LER 17 02 03; Massa do elemento 1 kg; Volume 0.001667 m3
