# Rodapé metálico

- Propriedade do ficheiro: CYPE Ingenieros S.A.
- Formato: FIEBDC-3/2016
- Programa: Gerador de preços para construção civil. CYPE Ingenieros, S.A.
- Data: 29/03/2023
- Moeda: EUR
- Custos indirectos: 3 %
- IVA: 23 %

## R Revestimentos

### RS Pavimentos

#### RSD Remates de pavimento

**RSD010** m Rodapé metálico.
Rodapé liso de alumínio anodizado, de 100 mm de altura, cor prata, fixado com cola. Inclusive preparação e regularização da superfície suporte, cortes, resolução de esquinas, uniões e encontros, e limpeza final.
Inclui: Limpeza e preparação da superfície suporte. Marcação. Corte do rodapé. Colocação e fixação do rodapé.
Critério de medição de projecto: Comprimento medido segundo documentação gráfica de Projecto, sem incluir vãos de portas. Não foi incrementada a medição por perdas, uma vez que na composição se considerou 5% a mais.
Critério de medição de obra: Medir-se-á o comprimento realmente executado segundo especificações de Projecto.

| Código | Un | Descrição | Rendimento | Preço | Importância |
|---|---|---|---|---|---|
| mt47adc110a | kg | Cola especial de poliuretano bicomponente. (material) | 0.1 | 4.67 | 0.467 |
| mt18rpp010e | m | Rodapé liso de alumínio anodizado, de 100 mm de altura, cor prata, inclusive peças para uniões, resolução de ângulos e terminações. (material) | 1.05 | 18.5 | 19.425 |
| mo023 | h | Oficial de 1ª ladrilhador. (mão de obra) | 0.12 | 20.78 | 2.494 |
| % | % | Custos directos complementares | 2 % | 22.386 | 0.448 |
|  |  | Custos directos |  |  | 22.834 |

Resíduos:
- colocação: mt47adc110a Cola especial de poliuretano bicomponente; factor de resíduo 0.038685
- colocação: mt18rpp010e; factor de resíduo 0.024

## Recursos

**mt47adc110a** kg Cola especial de poliuretano bicomponente
Dados técnicos: Custo energético 144.471 MJ; Emissão de CO2 7.014 kg; Código LER 17 09 04; Massa do elemento 1 kg; Volume 0.000667 m3
Resíduos:
- embalagem: re170203 Plástico. (componente de resíduo); rendimento 0.003 kg; Código LER 17 02 03; Massa do elemento 1 kg; Volume 0.001667 m3

**mt18rpp010e** m Rodapé liso de alumínio anodizado
Dados técnicos: Custo energético 356.248 MJ; Emissão de CO2 26.909 kg; Código LER 17 04 02; Massa do elemento 3.11 kg; Volume 0.002073 m3
Resíduos:
- embalagem: re170203 Plástico; rendimento 0.008 kg
