# Pavimento com ladrilhos cerâmicos de grés porcelânico

- Propriedade do ficheiro: CYPE INGENIEROS, S.A.
- Formato: FIEBDC-3/2002
- Moeda: EUR
- Custos indirectos: 3.00 %
- IVA: 23.00 %

**RSG100** m² Pavimento com ladrilhos cerâmicos de grés porcelânico, estilo mármore "TAU CERÁMICA", capacidade de absorção de água E<0,5%, grupo BIa, 10x10 cm, para utilização interior, assentes com cimento cola melhorado, C2 TE, com deslizamento reduzido e tempo de colocação ampliado T100 Super "TAU CERÁMICA", e enchimento entre juntas com argamassa técnica colorida superfina tipo CG, Line Fix, cor branco, para junta entre 1,5 e 3 mm.
Fornecimento e execução de pavimento através do método de colocação em camada fina, de ladrilhos cerâmicos de grés porcelânico, estilo mármore "TAU CERÁMICA", capacidade de absorção de água E<0,5%, grupo BIa, 10x10 cm, para utilização interior, assentes com cimento cola melhorado, C2 TE, com deslizamento reduzido e tempo de colocação ampliado T100 Super "TAU CERÁMICA", extendido sobre a superfície suporte com palustra dentada. Incluindo p/p de limpeza, verificação da superfície suporte, implantações, cortes, formação de juntas perimetrais contínuas, de largura não menor de 5 mm, nos limites com paredes, pilares isolados e elevações de nível e, se for o caso, juntas de fracionamento e juntas estruturais existentes na superficie suporte, enchimento entre juntas com argamassa técnica superfina colorida, C G2, Line-Fix Superfino "TAU CERÁMICA", para enchimento de juntas de ladrilhos cerâmicos, com junta de entre 1 e 5 mm, eliminação de material restante do enchimento de juntas e limpeza final do pavimento.
Inclui: Limpeza e verificação da superfície suporte. Marcação dos níveis de acabamento. Marcação da disposição dos ladrilhos e juntas de movimento. Aplicação da cola. Colocação dos ladrilhos. Formação de juntas de fracionamento, perimetrais e estruturais. Enchimento das juntas. Eliminação e limpeza do material sobrante. Colocação do rodapé. Limpeza final do pavimento.
Critério de medição de projecto: Superfície medida segundo documentação gráfica de Projecto, descontando as aberturas de superfície maior de 3 m². Não foi incrementada a medição por perdas, uma vez que na composição se considerou 5% a mais.
Critério de medição de obra: Medir-se-á a superfície realmente executada segundo especificações de Projecto, descontando as aberturas de superfície maior de 3 m².

| Código | Un | Descrição | Rendimento | Preço | Importância |
|---|---|---|---|---|---|
| mt09mtc010h | kg | Cimento cola melhorado, C2 TE, com deslizamento reduzido e tempo de colocação ampliado T100 Super, segundo NP EN 12004, "TAU CERÁMICA", para a colocação em camada fina do pavimentos e revestimentos de material cerâmico em interiores e exteriores, composto por cimentos de alta resistência, inertes seleccionados e alto conteúdo de resinas sintéticas. (material) | 3.000 | 0.31 | 0.93 |
| mt19act012aa | m² | Ladrilho cerâmico de grés porcelânico, estilo mármore "TAU CERÁMICA", capacidade de absorção de água E<0,5%, grupo BIa, 10x10 cm, segundo NP EN 14411. (material) | 1.050 | 29.80 | 31.29 |
| mt09mtc020g | kg | Argamassa técnica superfina colorida, C G2, Line-Fix Superfino "TAU CERÁMICA", para enchimento de juntas de ladrilhos cerâmicos, com junta de entre 1 e 5 mm, segundo NP EN 12004, "TAU CERÁMICA". (material) | 0.500 | 0.90 | 0.45 |
| mo023 | h | Oficial de 1ª ladrilhador. (mão de obra) | 0.405 | 16.85 | 6.82 |
| mo061 | h | Ajudante de ladrilhador. (mão de obra) | 0.202 | 16.45 | 3.32 |
| % | % | Custos directos complementares | 2 % | 42.81 | 0.86 |
|  |  | Custos directos |  |  | 43.67 |
