# Pavimento vinílico desportivo indoor, multidesportivo

- Propriedade do ficheiro: CYPE Ingenieros S.A.
- Formato: FIEBDC-3/2016
- Programa: Gerador de preços para construção civil. CYPE Ingenieros, S.A.
- Data: 24/10/2023
- Moeda: EUR
- Custos indirectos: 3 %
- IVA: 23 %

## R Revestimentos

### RS Pavimentos

#### RSH Desportivos indoor

**RSH030** m² Pavimento vinílico desportivo indoor, multidesportivo.
Pavimento vinílico desportivo indoor multidesporto, de 7 mm de espessura, formado por um complexo com superfície de vinilo plastificado, reforçado com uma malha de fibra de vidro, sobre uma camada de espuma de alta densidade com estrutura celular fechada, fornecido em rolos, cor a escolher, peso 4,6 kg/m², absorção de impactos segundo EN 14808 entre 25 e 35%, deformação vertical segundo EN 14809 < 2%, classificação segundo EN 14904 P1, altura de ressalto de bola segundo NP EN 12235 >= 90%, resistência ao fogo segundo NP EN 13501-1 Cfl-s1, com tratamento fotorreticulado (anti-humidade, anti-queimaduras, deslizamento controlado), fungistático e bacteriostático, instalado sobre uma base suporte sem risco de humidade ascendente (não incluída neste preço) e fixado com adesivo de contacto. Inclusive marcação, cortes, aplicação do adesivo através de espátula dentada, soldagem da união e juntas entre rolos com cordão termofusível, resolução de encontros, juntas perimetrais e juntas de dilatação do edifício, eliminação e limpeza do material sobrante e limpeza final do pavimento.
Inclui: Implantação e recorte do pavimento. Aplicação da cola. Colocação do pavimento. Soldadura de união e juntas entre rolos. Eliminação e limpeza do material sobrante. Limpeza final do pavimento.
Critério de medição de projecto: Superfície útil, medida segundo documentação gráfica de Projecto, descontando as aberturas de superfície maior de 1 m².
Critério de medição de obra: Medir-se-á a superfície realmente executada segundo especificações de Projecto, descontando as aberturas de superfície maior de 1 m².

| Código | Un | Descrição | Rendimento | Preço | Importância |
|---|---|---|---|---|---|
| mt18dww010 | kg | Adesivo de contacto à base de resina acrílica em dispersão aquosa, para pavimento de borracha, linóleo, PVC, alcatifa e têxtil. (material) | 0.315 | 4.62 | 1.455 |
| mt18pde030aa | m² | Pavimento vinílico desportivo indoor multidesporto, de 7 mm de espessura, formado por um complexo com superfície de vinilo plastificado, reforçado com uma malha de fibra de vidro, sobre uma camada de espuma de alta densidade com estrutura celular fechada, fornecido em rolos, cor a escolher, peso 4,6 kg/m², absorção de impactos segundo EN 14808 entre 25 e 35%, deformação vertical segundo EN 14809 < 2%, classificação segundo EN 14904 P1, altura de ressalto de bola segundo NP EN 12235 >= 90%, resistência ao fogo segundo NP EN 13501-1 Cfl-s1, com tratamento fotorreticulado (anti-humidade, anti-queimaduras, deslizamento controlado), fungistático e bacteriostático. (material) | 1.05 | 31 | 32.550 |
| mo026 | h | Oficial de 1ª instalador de revestimentos flexíveis. (mão de obra) | 0.4 | 22.29 | 8.916 |
| mo064 | h | Ajudante de instalador de revestimentos flexíveis. (mão de obra) | 0.2 | 21.75 | 4.350 |
| % | % | Custos directos complementares | 2 % | 47.271 | 0.945 |
|  |  | Custos directos |  |  | 48.216 |

Resíduos:
- colocação: mt18dww010; factor de resíduo 0.038943

## Recursos

**mt18dww010** kg Adesivo de contacto à base de resina acrílica em dispersão aquosa
Dados técnicos: Custo energético 75.527 MJ; Emissão de CO2 2.872 kg; Código LER 17 09 04; Massa do elemento 1 kg; Volume 0.000667 m3
Resíduos:
- embalagem: re170203 Plástico. (componente de resíduo); rendimento 0.003 kg; Código LER 17 02 03; Massa do elemento 1 kg; Volume 0.001667 m3
