# Pavimento de cortiça

- Propriedade do ficheiro: CYPE Ingenieros S.A.
- Formato: FIEBDC-3/2016
- Programa: Gerador de preços para construção civil. CYPE Ingenieros, S.A.
- Data: 24/10/2023
- Moeda: EUR
- Custos indirectos: 3 %
- IVA: 23 %

## R Revestimentos

### RS Pavimentos

#### RSO De cortiça

**RSO010** m² Pavimento de cortiça.
Pavimento de placas de cortiça de 610x610x3,2 mm, classe de utilização 42 (segundo EN ISO 10874), plastificados com suporte de PVC e tela de PVC transparente, colocadas com cola à base de poliuretano sobre camada de pasta niveladora não incluída neste preço. Incluindo adesivo de contacto e formação de juntas do pavimento.
Inclui: Marcação dos eixos geométricos ortogonais da divisão. Colocação, sobre os eixos marcados, de duas filas de ladrilhos, começando pelo centro da divisão. Espalhamento da cola. Colocação dos ladrilhos. Corte e colocação dos ladrilhos perimetrais. Lixar a superfície do revestimento para eliminar saliências. Limpeza da superfície do revestimento.
Critério de medição de projecto: Superfície útil, medida segundo documentação gráfica de Projecto. Não foi incrementada a medição por perdas, uma vez que na composição se considerou 5% a mais.
Critério de medição de obra: Medir-se-á a superfície realmente executada segundo especificações de Projecto.

| Código | Un | Descrição | Rendimento | Preço | Importância |
|---|---|---|---|---|---|
| mt18mva040 | kg | Adesivo de reacção de poliuretano, para colagem de madeira. (material) | 1.1 | 3.33 | 3.663 |
| mt18mlc020b | m² | Ladrilho de cortiça, plastificado, 610x610x3,2 mm, com suporte de PVC e tela de PVC transparente. (material) | 1.05 | 17.34 | 18.207 |
| mo025 | h | Oficial de 1ª instalador de pavimentos de madeira. (mão de obra) | 0.15 | 22.29 | 3.344 |
| mo063 | h | Ajudante de instalador de pavimentos de madeira. (mão de obra) | 0.1 | 21.75 | 2.175 |
| % | % | Custos directos complementares | 2 % | 27.389 | 0.548 |
|  |  | Custos directos |  |  | 27.937 |

Resíduos:
- colocação: mt18mva040 Adesivo de reacção de poliuretano, para colagem de madeira; factor de resíduo 0.046245
- colocação: mt18mlc020b Ladrilho de cortiça, plastificado, 610x610x3,2 mm, com suporte de PVC e tela de PVC transparente; factor de resíduo 0.0123328

## Recursos

**mt18mva040** kg Adesivo de reacção de poliuretano, para colagem de madeira
Dados técnicos: Custo energético 144.471 MJ; Emissão de CO2 7.014 kg; Código LER 17 09 04; Massa do elemento 1 kg; Volume 0.000667 m3
Resíduos:
- embalagem: re170203 Plástico. (componente de resíduo); rendimento 0.003 kg; Código LER 17 02 03; Massa do elemento 1 kg; Volume 0.001667 m3

**mt18mlc020b** m² Ladrilho de cortiça, plastificado, 610x610x3,2 mm, com suporte de PVC e tela de PVC transparente
Dados técnicos: Custo energético 89.660 MJ; Emissão de CO2 -2.044 kg; Código LER 17 02 01; Massa do elemento 1.28 kg; Volume 0.001164 m3
Resíduos:
- embalagem: re170203 Plástico; rendimento 0.033 kg
