# Pavimento de pedra natural sobre uma superfície plana, com cola

- Propriedade do ficheiro: CYPE Ingenieros S.A.
- Formato: FIEBDC-3/2016
- Programa: Gerador de preços para construção civil. CYPE Ingenieros, S.A.
- Data: 23/05/2024
- Moeda: EUR
- Custos indirectos: 3 %
- IVA: 23 %

## R Revestimentos

### RS Pavimentos

#### RSP De pedra natural

**RSP010** m² Pavimento de pedra natural sobre uma superfície plana, com cola.
Fornecimento e colocação de pavimento em mosaicos de mármore Rosa Aurora, para interiores, de 60x30x2 cm, acabamento polido; assentes com cimento cola melhorado, C2 TE, com deslizamento reduzido e tempo de colocação ampliado. Inclusive formação de juntas perimetrais contínuas, de largura não menor de 5 mm, nos limites com paredes, pilares isentos e elevações de nível e, se for o caso, juntas de fracionamento e juntas estruturais ou de dilatação existentes no suporte; enchimento de juntas com argamassa de juntas cimentosa, CG1, para junta mínima (entre 1,5 e 3 mm), com a mesma tonalidade das peças e limpeza.
Inclui: Limpeza, nivelamento e preparação da superfície suporte. Marcação de níveis. Implantação da disposição das peças e juntas de movimento. Espalhamento da camada de cimento cola. Penteado da superfície. Colocação dos ladrilhos com a ponta da colher de pedreiro. Verificação da planeza. Enchimento das juntas de dilatação. Enchimento de juntas de separação entre ladrilhos.
Critério de medição de projecto: Superfície construída, medida segundo documentação gráfica de Projecto. Não foi incrementada a medição por perdas, uma vez que na composição se considerou 5% a mais.
Critério de medição de obra: Medir-se-á a superfície realmente executada segundo especificações de Projecto.

| Código | Un | Descrição | Rendimento | Preço | Importância |
|---|---|---|---|---|---|
| mt09mcr210 | kg | Cimento cola melhorado, C2 TE, com deslizamento reduzido e tempo de colocação ampliado, composta de cimento, inertes seleccionados, aditivos especiais e resinas, para a colocação em camada fina do pavimentos de pedra natural. (material) | 8 | 1.15 | 9.200 |
| mt18bmi020dd | m² | Ladrilho de mármore nacional, Rosa Aurora, 60x30x2 cm, polido, segundo NP EN 12058. (material) | 1.05 | 67.72 | 71.106 |
| mt09mcr060c | kg | Argamassa de juntas cimentosa, CG1, para junta mínima entre 1,5 e 3 mm, segundo EN 13888. (material) | 0.15 | 0.7 | 0.105 |
| mo023 | h | Oficial de 1ª ladrilhador. (mão de obra) | 0.331 | 22.68 | 7.507 |
| mo061 | h | Ajudante de ladrilhador. (mão de obra) | 0.331 | 22.13 | 7.325 |
| % | % | Custos directos complementares | 2 % | 95.243 | 1.905 |
|  |  | Custos directos |  |  | 97.148 |

Resíduos:
- colocação: mt09mcr210; factor de resíduo 0.068349
- colocação: mt18bmi020dd Ladrilho de mármore nacional, Rosa Aurora, 60x30x2 cm, polido, segundo NP EN 12058; factor de resíduo 0.0176194
- colocação: mt09mcr060c Argamassa de juntas cimentosa, CG1, para junta mínima entre 1,5 e 3 mm, segundo EN 13888; factor de resíduo 0.07

## Recursos

**mt09mcr210** kg Cimento cola melhorado
Dados técnicos: Custo energético 3.871 MJ; Emissão de CO2 0.344 kg; Código LER 17 09 04; Massa do elemento 1 kg; Volume 0.000667 m3
Resíduos:
- embalagem: re170203 Plástico. (componente de resíduo); rendimento 0.003 kg; Código LER 17 02 03; Massa do elemento 1 kg; Volume 0.001667 m3

**mt18bmi020dd** m² Ladrilho de mármore nacional, Rosa Aurora, 60x30x2 cm, polido, segundo NP EN 12058
Dados técnicos: Custo energético 127.296 MJ; Emissão de CO2 4.380 kg; Código LER 01 04 13; Massa do elemento 54 kg; Volume 0.036 m3
Resíduos:
- embalagem: re170201 Madeira. (componente de resíduo); rendimento 0.036 kg; Código LER 17 02 01; Massa do elemento 1 kg; Volume 0.000909 m3
- embalagem: re170203 Plástico; rendimento 0.026 kg

**mt09mcr060c** kg Argamassa de juntas cimentosa, CG1, para junta mínima entre 1,5 e 3 mm, segundo EN 13888
Dados técnicos: Custo energético 7.725 MJ; Emissão de CO2 0.576 kg; Código LER 17 09 04; Massa do elemento 1 kg; Volume 0.000667 m3
Resíduos:
- embalagem: re150101 Embalagens de papel e cartão. (componente de resíduo); rendimento 0.02 kg; Código LER 15 01 01; Massa do elemento 1 kg; Volume 0.001333 m3
- embalagem: re170201 Madeira; rendimento 0.005 kg
- embalagem: re170203 Plástico; rendimento 0.008 kg
