# Pavimento de borracha

- Propriedade do ficheiro: CYPE Ingenieros S.A.
- Formato: FIEBDC-3/2016
- Programa: Gerador de preços para construção civil. CYPE Ingenieros, S.A.
- Data: 28/03/2024
- Moeda: EUR
- Custos indirectos: 3 %
- IVA: 23 %

## R Revestimentos

### RS Pavimentos

#### RSS De borracha, de linóleo e vinílicos

**RSS010** m² Pavimento de borracha.
Pavimento de borracha, cor preto, com botões, fornecido em rolos de 1000x12000x2,5 mm. Colocação em obra: com ????????????????????, sobre camada fina de nivelação.
Critérios considerados na determinação do preço da unidade de obra: O preço não inclui a camada fina de nivelação.
Inclui: Implantação e recorte do pavimento. Aplicação da cola. Colocação do pavimento. Resolução de encontros e pontos singulares. Eliminação e limpeza do material sobrante. Limpeza final do pavimento.
Critério de medição de projecto: Superfície útil, medida segundo documentação gráfica de Projecto.
Critério de medição de obra: Medir-se-á a superfície realmente executada segundo especificações de Projecto.

| Código | Un | Descrição | Rendimento | Preço | Importância |
|---|---|---|---|---|---|
| mt18dww010a | kg | Adesivo de contacto à base de resina acrílica em dispersão aquosa, para pavimento de borracha, linóleo, PVC, alcatifa e têxtil. (material) | 0.25 | 4.62 | 1.155 |
| mt18dsi010i | m² | Lâmina de borracha, cor preto, com botões; fornecida em rolos de 1000x12000x2,5 mm. (material) | 1.05 | 26.28 | 27.594 |
| mo026 | h | Oficial de 1ª instalador de revestimentos flexíveis. (mão de obra) | 0.16 | 22.68 | 3.629 |
| mo064 | h | Ajudante de instalador de revestimentos flexíveis. (mão de obra) | 0.08 | 22.13 | 1.770 |
| % | % | Custos directos complementares | 2 % | 34.148 | 0.683 |
|  |  | Custos directos |  |  | 34.831 |

Resíduos:
- colocação: mt18dww010a; factor de resíduo 0.038943
- colocação: mt18dsi010i Lâmina de borracha, cor preto, com botões; fornecida em rolos de 1000x12000x2,5 mm; factor de resíduo 0.035

## Recursos

**mt18dww010a** kg Adesivo de contacto à base de resina acrílica em dispersão aquosa
Dados técnicos: Custo energético 75.527 MJ; Emissão de CO2 2.872 kg; Código LER 17 09 04; Massa do elemento 1 kg; Volume 0.000667 m3
Resíduos:
- embalagem: re170203 Plástico. (componente de resíduo); rendimento 0.003 kg; Código LER 17 02 03; Massa do elemento 1 kg; Volume 0.001667 m3

**mt18dsi010i** m² Lâmina de borracha, cor preto, com botões; fornecida em rolos de 1000x12000x2,5 mm
Dados técnicos: Custo energético 273.302 MJ; Emissão de CO2 11.947 kg; Código LER 17 02 03; Massa do elemento 3 kg; Volume 0.005 m3
Resíduos:
- embalagem: re170203 Plástico; rendimento 0.07 kg
