# Rodapé de PVC

- Propriedade do ficheiro: CYPE Ingenieros S.A.
- Formato: FIEBDC-3/2016
- Programa: Gerador de preços para construção civil. CYPE Ingenieros, S.A.
- Data: 30/10/2025
- Moeda: EUR
- Custos indirectos: 3 %
- IVA: 23 %

## R Revestimentos

### RS Pavimentos

#### RSS De borracha, de linóleo e vinílicos

**RSS100** m Rodapé de PVC.
Rodapé flexível de PVC, de 50x15 mm, cor a escolher. Colocação em obra: com cola.
Inclui: Limpeza e preparação da superfície suporte. Marcação. Corte, colocação e fixação do rodapé.
Critério de medição de projecto: Comprimento medido segundo documentação gráfica de Projecto, sem incluir vãos de portas. Não foi incrementada a medição por perdas, uma vez que na composição se considerou 5% a mais.
Critério de medição de obra: Medir-se-á o comprimento realmente executado segundo especificações de Projecto.

| Código | Un | Descrição | Rendimento | Preço | Importância |
|---|---|---|---|---|---|
| mt18dww020a | l | Cola de cloropreno, de base solvente monocomponente. (material) | 0.05 | 6.61 | 0.331 |
| mt18rpv010a | m | Rodapé flexível de PVC, de 50x15 mm, cor a escolher, fornecido em rolos de 50 m de comprimento. (material) | 1.05 | 2.9 | 3.045 |
| mo026 | h | Oficial de 1ª instalador de revestimentos flexíveis. (mão de obra) | 0.075 | 24.63 | 1.847 |
| % | % | Custos directos complementares | 2 % | 5.223 | 0.104 |
|  |  | Custos directos |  |  | 5.327 |

Resíduos:
- colocação: mt18rpv010a Rodapé flexível de PVC, de 50x15 mm, cor a escolher, fornecido em rolos de 50 m de comprimento; factor de resíduo 0.08

## Recursos

**mt18rpv010a** m Rodapé flexível de PVC, de 50x15 mm, cor a escolher, fornecido em rolos de 50 m de comprimento
Dados técnicos: Custo energético 84.515 MJ; Emissão de CO2 1.524 kg; Código LER 17 02 03; Massa do elemento 1.04 kg; Volume 0.001733 m3
Resíduos:
- embalagem: re150101 Embalagens de papel e cartão. (componente de resíduo); rendimento 0.018 kg; Código LER 15 01 01; Massa do elemento 1 kg; Volume 0.001333 m3
- embalagem: re170201 Madeira. (componente de resíduo); rendimento 0.052 kg; Código LER 17 02 01; Massa do elemento 1 kg; Volume 0.000909 m3
- embalagem: re170203 Plástico. (componente de resíduo); rendimento 0.003 kg; Código LER 17 02 03; Massa do elemento 1 kg; Volume 0.001667 m3
