# Rodapé semi-rígido de PVC expandido, de 60 mm de altura e 4 mm de espessura, cor a escolher. Colocação em obra: com cola

- Propriedade do ficheiro: CYPE INGENIEROS, S.A.
- Formato: FIEBDC-3/2002
- Moeda: EUR
- Custos indirectos: 3.00 %
- IVA: 23.00 %

**RSS100** m Rodapé semi-rígido de PVC expandido, de 60 mm de altura e 4 mm de espessura, cor a escolher. Colocação em obra: com cola.
Rodapé semi-rígido de PVC expandido, de 60 mm de altura e 4 mm de espessura, cor a escolher. Colocação em obra: com cola.
Inclui: Limpeza e preparação da superfície suporte. Marcação. Corte, colocação e fixação do rodapé.
Critério de medição de projecto: Comprimento medido segundo documentação gráfica de Projecto, sem incluir vãos de portas. Não foi incrementada a medição por perdas, uma vez que na composição se considerou 5% a mais.
Critério de medição de obra: Medir-se-á o comprimento realmente executado segundo especificações de Projecto.

| Código | Un | Descrição | Rendimento | Preço | Importância |
|---|---|---|---|---|---|
| mt18dww020a | l | Cola de cloropreno, de base solvente monocomponente. (material) | 0.060 | 5.43 | 0.33 |
| mt18rpv020a | m | Rodapé semi-rígido de PVC expandido, de 60 mm de altura e 4 mm de espessura, cor a escolher, fornecido em tramos de 3 m de comprimento. (material) | 1.050 | 2.95 | 3.10 |
| mo026 | h | Oficial de 1ª instalador de revestimentos flexíveis. (mão de obra) | 0.120 | 18.85 | 2.26 |
| % | % | Custos directos complementares | 2 % | 5.69 | 0.11 |
|  |  | Custos directos |  |  | 5.80 |
