# Alçapão, Alutramp "PLACO"

- Propriedade do ficheiro: CYPE INGENIEROS, S.A.
- Formato: FIEBDC-3/2002
- Moeda: EUR
- Custos indirectos: 3.00 %
- IVA: 23.00 %

**RTC019** Ud Alçapão, Alutramp "PLACO", de 400x400 mm, formado por aro de alumínio e porta de placa de gesso laminado com baixa absorção superficial de água, Placomarine PPM 13, para tecto falso contínuo de placas de gesso laminado. Inclusive acessórios de montagem.
Alçapão, Alutramp "PLACO", de 400x400 mm, formado por aro de alumínio e porta de placa de gesso laminado com baixa absorção superficial de água, Placomarine PPM 13, para tecto falso contínuo de placas de gesso laminado. Inclusive acessórios de montagem.
Inclui: Marcação e corte da placa de gesso laminado. Colocação do aro. Colocação e aparafusamento da porta. Tratamento de encontros e pontos singulares.
Critério de medição de projecto: Número de unidades previstas, segundo documentação gráfica de Projecto.
Critério de medição de obra: Medir-se-á o número de unidades realmente colocadas segundo especificações de Projecto.

| Código | Un | Descrição | Rendimento | Preço | Importância |
|---|---|---|---|---|---|
| mt12plk070a | Ud | Alçapão, Alutramp "PLACO", de 400x400 mm, formado por aro de alumínio e porta de placa de gesso laminado com baixa absorção superficial de água, Placomarine PPM 13. (material) | 1.000 | 20.47 | 20.47 |
| mo015 | h | Oficial de 1ª montador de tectos falsos. (mão de obra) | 0.400 | 19.38 | 7.75 |
| mo082 | h | Ajudante de montador de tectos falsos. (mão de obra) | 0.200 | 18.40 | 3.68 |
| % | % | Custos directos complementares | 2 % | 31.90 | 0.64 |
|  |  | Custos directos |  |  | 32.54 |
