# Alçapão gama Básica

- Propriedade do ficheiro: CYPE INGENIEROS, S.A.
- Formato: FIEBDC-3/2002
- Moeda: EUR
- Custos indirectos: 3.00 %
- IVA: 23.00 %

**RTC021** Ud Alçapão gama Básica, Rondo, sistema E103 "KNAUF", de 300 mm de diâmetro, formado por aro de alumínio e porta de placa de gesso laminado (1 impregnada (H1), de 12,5 mm de espessura), para tecto falso contínuo de placas de gesso laminado. Inclusive acessórios de montagem.
Alçapão gama Básica, Rondo, sistema E103 "KNAUF", de 300 mm de diâmetro, formado por aro de alumínio e porta de placa de gesso laminado (1 impregnada (H1), de 12,5 mm de espessura), para tecto falso contínuo de placas de gesso laminado. Inclusive acessórios de montagem.
Inclui: Marcação e corte da placa de gesso laminado. Colocação do alçapão. Tratamento de encontros e pontos singulares.
Critério de medição de projecto: Número de unidades previstas, segundo documentação gráfica de Projecto.
Critério de medição de obra: Medir-se-á o número de unidades realmente colocadas segundo especificações de Projecto.

| Código | Un | Descrição | Rendimento | Preço | Importância |
|---|---|---|---|---|---|
| mt12ppk060akifbo | Ud | Alçapão gama Básica, Rondo, sistema E103 "KNAUF", de 300 mm de diâmetro, formado por aro de alumínio e porta de placa de gesso laminado (1 impregnada (H1), de 12,5 mm de espessura). (material) | 1.000 | 145.95 | 145.95 |
| mo015 | h | Oficial de 1ª montador de tectos falsos. (mão de obra) | 0.300 | 19.38 | 5.81 |
| mo082 | h | Ajudante de montador de tectos falsos. (mão de obra) | 0.150 | 18.40 | 2.76 |
| % | % | Custos directos complementares | 2 % | 154.52 | 3.09 |
|  |  | Custos directos |  |  | 157.61 |
