# Tecto falso amovível de placas de gesso laminado. Sistema "PLADUR"

- Propriedade do ficheiro: CYPE Ingenieros S.A.
- Formato: FIEBDC-3/2016
- Programa: Gerador de preços para construção civil. CYPE Ingenieros, S.A.
- Data: 28/03/2024
- Moeda: EUR
- Custos indirectos: 3 %
- IVA: 23 %

## R Revestimentos

### RT Tectos falsos em interiores

#### RTD Amovíveis, de placas de gesso laminado

**RTD023** m² Tecto falso amovível de placas de gesso laminado. Sistema "PLADUR".
Tecto falso amovível suspenso, decorativo, situado a uma altura menor de 4 m. Sistema Decor "PLADUR", constituído por: ESTRUTURA: perfis à vista, de aço galvanizado, T - 15/43, com sola de 15 mm de largura, compreendendo perfis primários 15x38/3600 mm "PLADUR", perfis secundários 15x38/1200 mm "PLADUR", perfis secundários 15x38/600 mm "PLADUR", suspensos da laje ou elemento de suporte com suspensões TR e varões; PLACAS: placas de gesso laminado, de superfície lisa, Decor "PLADUR", de 1200x600 mm e 10 mm de espessura, revestidas na sua face à vista com uma camada de vinil cor branca RAL 9003. Inclusive perfis angulares 19x19 mm "PLADUR", fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pfp081g | m | Perfil angular 19x19 mm "PLADUR", cor branca, de aço galvanizado, segundo EN 13964. (material) | 0.7 | 1.23 | 0.861 |
| mt12pfp080O | m | Perfil primário 15x38/3600 mm "PLADUR", cor branca, de aço galvanizado, segundo EN 13964. (material) | 0.9 | 2.03 | 1.827 |
| mt12pfp080S | m | Perfil secundário 15x38/1200 mm "PLADUR", cor branca, de aço galvanizado, segundo EN 13964. (material) | 1.8 | 2.03 | 3.654 |
| mt12psg220 | Ud | Fixação composta por bucha e parafuso 5x27. (material) | 0.75 | 0.06 | 0.045 |
| mt12prp021b | Ud | Suspensão TR "PLADUR". (material) | 0.75 | 0.26 | 0.195 |
| mt12prp030b | Ud | Varão de suspensão "PLADUR". (material) | 0.75 | 0.97 | 0.728 |
| mt12psp022gm | m² | Placa de gesso laminado, de superfície lisa, Decor "PLADUR", de 1200x600 mm e 10 mm de espessura, revestida na sua face à vista com uma camada de vinil cor branca RAL 9003, para colocar sobre perfis à vista com sola de 15 mm de largura, para tectos falsos amovíveis, segundo EN 13964. (material) | 1.02 | 11.4 | 11.628 |
| mo015 | h | Oficial de 1ª montador de tectos falsos. (mão de obra) | 0.23 | 23.31 | 5.361 |
| mo082 | h | Ajudante de montador de tectos falsos. (mão de obra) | 0.23 | 22.13 | 5.090 |
| % | % | Custos directos complementares | 2 % | 29.389 | 0.588 |
|  |  | Custos directos |  |  | 29.977 |

Resíduos:
- colocação: mt12pfp081g Perfil angular 19x19 mm "PLADUR", cor branca, de aço galvanizado, segundo EN 13964; factor de resíduo 0.0188
- colocação: mt12pfp080O Perfil primário 15x38/3600 mm "PLADUR", cor branca, de aço galvanizado, segundo EN 13964; factor de resíduo 0.0159
- colocação: mt12pfp080S Perfil secundário 15x38/1200 mm "PLADUR", cor branca, de aço galvanizado, segundo EN 13964; factor de resíduo 0.0159
- colocação: mt12psp022gm; factor de resíduo 0.018

## Recursos

**mt12pfp081g** m Perfil angular 19x19 mm "PLADUR", cor branca, de aço galvanizado, segundo EN 13964
Dados técnicos: Custo energético 5.780 MJ; Emissão de CO2 0.427 kg; Código LER 17 04 05; Massa do elemento 0.18 kg; Volume 0.000086 m3
Resíduos:
- embalagem: re170203 Plástico. (componente de resíduo); rendimento 0.005 kg; Código LER 17 02 03; Massa do elemento 1 kg; Volume 0.001667 m3

**mt12pfp080O** m Perfil primário 15x38/3600 mm "PLADUR", cor branca, de aço galvanizado, segundo EN 13964
Dados técnicos: Custo energético 41.647 MJ; Emissão de CO2 1.283 kg; Código LER 17 04 05; Massa do elemento 0.31 kg; Volume 0.000148 m3
Resíduos:
- embalagem: re170203 Plástico; rendimento 0.006 kg

**mt12pfp080S** m Perfil secundário 15x38/1200 mm "PLADUR", cor branca, de aço galvanizado, segundo EN 13964
Dados técnicos: Custo energético 38.995 MJ; Emissão de CO2 1.202 kg; Código LER 17 04 05; Massa do elemento 0.29 kg; Volume 0.000138 m3
Resíduos:
- embalagem: re170203 Plástico; rendimento 0.006 kg

**mt12psp022gm** m² Placa de gesso laminado
Dados técnicos: Custo energético 178.956 MJ; Emissão de CO2 2.671 kg; Código LER 17 08 02; Massa do elemento 6.8 kg; Volume 0.0068 m3
Resíduos:
- embalagem: re170203 Plástico; rendimento 0.004 kg
