# Aplique de escaiola

- Propriedade do ficheiro: CYPE Ingenieros S.A.
- Formato: FIEBDC-3/2016
- Programa: Gerador de preços para construção civil. CYPE Ingenieros, S.A.
- Data: 09/06/2025
- Moeda: EUR
- Custos indirectos: 3 %
- IVA: 23 %

## R Revestimentos

### RT Tectos falsos em interiores

#### RTP Pré-fabricados de escaiola

**RTP250** Ud Aplique de escaiola.
Aplique de escaiola, de 14x37x15 cm, fixado com cola para escaiola. Inclusive acessórios de fixação.
Inclui: Implantação da peça. Humidificação da base de fixação. Espalhamento da cola. Colocação e enchimento das juntas da peça.
Critério de medição de projecto: Número de unidades previstas, segundo documentação gráfica de Projecto.
Critério de medição de obra: Medir-se-á o número de unidades realmente colocadas segundo especificações de Projecto.

| Código | Un | Descrição | Rendimento | Preço | Importância |
|---|---|---|---|---|---|
| mt12rea210a | Ud | Aplique de escaiola, de 14x37x15 cm. (material) | 1.05 | 15.24 | 16.002 |
| mt09eyc030 | kg | Cola para escaiola. (material) | 0.01 | 0.35 | 0.004 |
| mo035 | h | Oficial de 1ª escaiolador. (mão de obra) | 0.15 | 24.63 | 3.695 |
| % | % | Custos directos complementares | 2 % | 19.701 | 0.394 |
|  |  | Custos directos |  |  | 20.095 |

Resíduos:
- colocação: mt12rea210a Aplique de escaiola, de 14x37x15 cm; factor de resíduo 0.0053

## Recursos

**mt12rea210a** Ud Aplique de escaiola, de 14x37x15 cm
Dados técnicos: Custo energético 2.367 MJ; Emissão de CO2 0.092 kg; Código LER 17 08 02; Massa do elemento 0.63 kg; Volume 0.00063 m3
Resíduos:
- embalagem: re170203 Plástico. (componente de resíduo); rendimento 0.002 kg; Código LER 17 02 03; Massa do elemento 1 kg; Volume 0.001667 m3
