# Arco de escaiola

- Propriedade do ficheiro: CYPE Ingenieros S.A.
- Formato: FIEBDC-3/2016
- Programa: Gerador de preços para construção civil. CYPE Ingenieros, S.A.
- Data: 12/02/2025
- Moeda: EUR
- Custos indirectos: 3 %
- IVA: 23 %

## R Revestimentos

### RT Tectos falsos em interiores

#### RTP Pré-fabricados de escaiola

**RTP260** Ud Arco de escaiola.
Arco de escaiola, de 22,5x9x120 cm, para colocação saliente em parede ou pilastra, fixado com cola para escaiola. Inclusive acessórios de fixação.
Inclui: Implantação da peça. Humidificação da base de fixação. Espalhamento da cola. Colocação e enchimento das juntas da peça.
Critério de medição de projecto: Número de unidades previstas, segundo documentação gráfica de Projecto.
Critério de medição de obra: Medir-se-á o número de unidades realmente colocadas segundo especificações de Projecto.

| Código | Un | Descrição | Rendimento | Preço | Importância |
|---|---|---|---|---|---|
| mt12rea220a | Ud | Arco de escaiola, de 22,5x9x120 cm, para colocação saliente em parede ou pilastra. (material) | 1.05 | 31.41 | 32.981 |
| mt09eyc030 | kg | Cola para escaiola. (material) | 0.33 | 0.35 | 0.116 |
| mo035 | h | Oficial de 1ª escaiolador. (mão de obra) | 0.23 | 24.63 | 5.665 |
| % | % | Custos directos complementares | 2 % | 38.762 | 0.775 |
|  |  | Custos directos |  |  | 39.537 |
