# Mísula de escaiola

- Propriedade do ficheiro: CYPE Ingenieros S.A.
- Formato: FIEBDC-3/2016
- Programa: Gerador de preços para construção civil. CYPE Ingenieros, S.A.
- Data: 30/10/2025
- Moeda: EUR
- Custos indirectos: 3 %
- IVA: 23 %

## R Revestimentos

### RT Tectos falsos em interiores

#### RTP Pré-fabricados de escaiola

**RTP300** Ud Mísula de escaiola.
Mísula de escaiola, de 5x8x4 cm, para colocação saliente em parede ou pilastra, fixada com cola para escaiola. Inclusive acessórios de fixação.
Inclui: Implantação da peça. Humidificação da base de fixação. Espalhamento da cola. Colocação e enchimento das juntas da peça.
Critério de medição de projecto: Número de unidades previstas, segundo documentação gráfica de Projecto.
Critério de medição de obra: Medir-se-á o número de unidades realmente colocadas segundo especificações de Projecto.

| Código | Un | Descrição | Rendimento | Preço | Importância |
|---|---|---|---|---|---|
| mt12rea260a | Ud | Mísula de escaiola, de 5x8x4 cm, para colocação saliente em parede ou pilastra. (material) | 1.05 | 2.68 | 2.814 |
| mt09eyc030 | kg | Cola para escaiola. (material) | 0.01 | 0.35 | 0.004 |
| mo035 | h | Oficial de 1ª escaiolador. (mão de obra) | 0.15 | 24.63 | 3.695 |
| % | % | Custos directos complementares | 2 % | 6.513 | 0.130 |
|  |  | Custos directos |  |  | 6.643 |

Resíduos:
- colocação: mt12rea260a Mísula de escaiola, de 5x8x4 cm, para colocação saliente em parede ou pilastra; factor de resíduo 0.021

## Recursos

**mt12rea260a** Ud Mísula de escaiola, de 5x8x4 cm, para colocação saliente em parede ou pilastra
Dados técnicos: Custo energético 0.512 MJ; Emissão de CO2 0.020 kg; Código LER 17 08 02; Massa do elemento 0.12 kg; Volume 0.00012 m3
Resíduos:
- embalagem: re170203 Plástico. (componente de resíduo); rendimento 0.001 kg; Código LER 17 02 03; Massa do elemento 1 kg; Volume 0.001667 m3
