# Módulo sanitário

- Propriedade do ficheiro: CYPE INGENIEROS, S.A.
- Formato: FIEBDC-3/2002
- Moeda: EUR
- Custos indirectos: 3.00 %
- IVA: 23.00 %

**SAI130** Ud Módulo sanitário, de 1010 mm de altura, 480 mm de largura e 108 mm de profundidade para sanita de solo, código de pedido 131.002.SI.5, "GEBERIT", formado por cisterna de polipropileno, descarga dupla de 6-3 litros, ajustável a 4,5-3 litros, com ligação a abastecimento inferior; caixilho autoportante acabamento pintado em forno; painéis laterais de alumínio acabamento escovado e painel frontal de vidro temperado de cor branca, com kit de ligação a abastecimento de 1/2", com duas válvulas angulares, extensão da curva de descarga, emboque de EPDM, curva de ligação em P de polipropileno, adaptador de polietileno de alta densidade, fixações e isolamento contra condensações, com joelho de descarga em P, de polipropileno, de 90 mm de diâmetro, código de pedido 131.081.11.1. instalação em superfície.
Módulo sanitário, de 1010 mm de altura, 480 mm de largura e 108 mm de profundidade para sanita de solo, código de pedido 131.002.SI.5, "GEBERIT", formado por cisterna de polipropileno, descarga dupla de 6-3 litros, ajustável a 4,5-3 litros, com ligação a abastecimento inferior; caixilho autoportante acabamento pintado em forno; painéis laterais de alumínio acabamento escovado e painel frontal de vidro temperado de cor branca, com kit de ligação a abastecimento de 1/2", com duas válvulas angulares, extensão da curva de descarga, emboque de EPDM, curva de ligação em P de polipropileno, adaptador de polietileno de alta densidade, fixações e isolamento contra condensações, com joelho de descarga em P, de polipropileno, de 90 mm de diâmetro, código de pedido 131.081.11.1. instalação em superfície.
Inclui: Marcação. Colocação e fixação do módulo sanitário. Ligação à rede de água fria. Montagem de acessórios e complementos. Verificação do seu correcto funcionamento.
Critério de medição de projecto: Número de unidades previstas, segundo documentação gráfica de Projecto.
Critério de medição de obra: Medir-se-á o número de unidades realmente colocadas segundo especificações de Projecto.

| Código | Un | Descrição | Rendimento | Preço | Importância |
|---|---|---|---|---|---|
| mt30geb507z | Ud | Módulo sanitário, de 1010 mm de altura, 480 mm de largura e 108 mm de profundidade para sanita de solo, código de pedido 131.002.SI.5, "GEBERIT", formado por cisterna de polipropileno, descarga dupla de 6-3 litros, ajustável a 4,5-3 litros, com ligação a abastecimento inferior; caixilho autoportante acabamento pintado em forno; painéis laterais de alumínio acabamento escovado e painel frontal de vidro temperado de cor branca, com kit de ligação a abastecimento de 1/2", com duas válvulas angulares, extensão da curva de descarga, emboque de EPDM, curva de ligação em P de polipropileno, adaptador de polietileno de alta densidade, fixações e isolamento contra condensações, para fixar ao paramento. (material) | 1.000 | 722.80 | 722.80 |
| mt30geb514b | Ud | Joelho de descarga em P, de polipropileno, de 90 mm de diâmetro, código de pedido 131.081.11.1, "GEBERIT", com adaptador de polietileno de alta densidade, juntas de EPDM de vários diâmetros e fixações, para sanita de solo. (material) | 1.000 | 29.90 | 29.90 |
| mo008 | h | Oficial de 1ª canalizador. (mão de obra) | 1.100 | 19.38 | 21.32 |
| % | % | Custos directos complementares | 2 % | 774.02 | 15.48 |
|  |  | Custos directos |  |  | 789.50 |
