# Bancada de pedra natural

- Propriedade do ficheiro: CYPE Ingenieros S.A.
- Formato: FIEBDC-3/2016
- Programa: Gerador de preços para construção civil. CYPE Ingenieros, S.A.
- Data: 12/02/2025
- Moeda: EUR
- Custos indirectos: 3 %
- IVA: 23 %

## S Equipamentos fixos e sinalização

### SN Bancadas

#### SNP De pedra natural

**SNP010** Ud Bancada de pedra natural.
Bancada de granito de Portugal, Ariz polido, de 350 cm de comprimento, 60 cm de largura e 2 cm de espessura, bordo simples recto, com os bordos ligeiramente biselados, formação de 1 abertura com os seus bordos polidos, e remate superior perimetral de 5 cm de altura e 2 cm de espessura, com o bordo recto. Inclusive material auxiliar para fixação de bancada e pasta para a vedação de juntas.
Inclui: Marcação e traçado da bancada. Colocação e fixação dos suportes e ancoragens. Colocação, ajuste e fixação das peças que compõem a bancada. Resolução de esquinas e encontros. Colocação de remate superior perimetral. Vedação de juntas. Limpeza dos restos sobrantes.
Critério de medição de projecto: Número de unidades previstas, segundo documentação gráfica de Projecto. Não se duplicaram esquinas na medição do comprimento da bancada.
Critério de medição de obra: Medir-se-á o número de unidades realmente executadas segundo especificações de Projecto.

| Código | Un | Descrição | Rendimento | Preço | Importância |
|---|---|---|---|---|---|
| mt19egi010y | m² | Bancada de granito de Portugal, Ariz polido, de 2 cm de espessura. (material) | 2.275 | 86.25 | 196.219 |
| mt19ewa030aaa | m | Formação de bordo simples recto com os bordos ligeiramente biselados, em bancada de pedra natural. (material) | 4.7 | 5 | 23.500 |
| mt19ewa040a | m | Formação de bordo recto em remate superior de pedra natural, para o encontro entre a bancada e o paramento vertical. (material) | 3.5 | 5 | 17.500 |
| mt19ewa010d | Ud | Formação de abertura com os bordos polidos, em bancada de granito. (material) | 1 | 39.07 | 39.070 |
| mt19ewa020 | Ud | Material auxiliar para fixação de bancada. (material) | 3.5 | 10.6 | 37.100 |
| mt32war010 | kg | Vedante elástico de poliuretano monocomponente para juntas. (material) | 0.047 | 10.75 | 0.505 |
| mo011 | h | Oficial de 1ª montador. (mão de obra) | 3.85 | 25.32 | 97.482 |
| mo080 | h | Ajudante de montador. (mão de obra) | 4.045 | 24.04 | 97.242 |
| % | % | Custos directos complementares | 2 % | 508.618 | 10.172 |
|  |  | Custos directos |  |  | 518.790 |

Resíduos:
- colocação: mt19egi010y Bancada de granito de Portugal, Ariz polido, de 2 cm de espessura; factor de resíduo 0.0123
- colocação: mt32war010 Vedante elástico de poliuretano monocomponente para juntas; factor de resíduo 0.03

## Recursos

**mt19egi010y** m² Bancada de granito de Portugal, Ariz polido, de 2 cm de espessura
Dados técnicos: Custo energético 72.635 MJ; Emissão de CO2 2.874 kg; Código LER 01 04 13; Massa do elemento 31.2 kg; Volume 0.0208 m3
Resíduos:
- embalagem: re170201 Madeira. (componente de resíduo); rendimento 0.037 kg; Código LER 17 02 01; Massa do elemento 1 kg; Volume 0.000909 m3
- embalagem: re170203 Plástico. (componente de resíduo); rendimento 0.028 kg; Código LER 17 02 03; Massa do elemento 1 kg; Volume 0.001667 m3

**mt32war010** kg Vedante elástico de poliuretano monocomponente para juntas
Dados técnicos: Custo energético 144.209 MJ; Emissão de CO2 7.002 kg; Código LER 17 09 04; Massa do elemento 1 kg; Volume 0.000667 m3
Resíduos:
- embalagem: re150104 Embalagens de metal. (componente de resíduo); rendimento 0.003 kg; Código LER 15 01 04; Massa do elemento 1 kg; Volume 0.001667 m3
