# Cisterna de polipropileno

- Propriedade do ficheiro: CYPE INGENIEROS, S.A.
- Formato: FIEBDC-3/2002
- Moeda: EUR
- Custos indirectos: 3.00 %
- IVA: 23.00 %

**SPI100** Ud Cisterna de polipropileno, com sistema de accionamento mecânico, descarga dupla de 6-3 litros, ajustável a 7-3 litros, com estrutura tubular pré-montada, regulável em altura até 150 mm, acabamento com primário antioxidante, de 200 mm de profundidade e painel frontal de vidro temperado de 400x1345x6 mm de cor branca, sistema ergonómico de regulação da altura, entre 400 e 550 mm, para sanita suspensa, código de pedido CS05000021409, modelo Painel Easy Move branco "OLI" e placa de comando para acionamento de cisterna de vidro temperado de cor branca e de aço inoxidável acabamento mate, de descarga dupla, código de pedido CG40000054562, modelo Oceanía "OLI", de 220x150x5 mm. Instalação encastrada em parede de placas de gesso.
Cisterna de polipropileno, com sistema de accionamento mecânico, descarga dupla de 6-3 litros, ajustável a 7-3 litros, com estrutura tubular pré-montada, regulável em altura até 150 mm, acabamento com primário antioxidante, de 200 mm de profundidade e painel frontal de vidro temperado de 400x1345x6 mm de cor branca, sistema ergonómico de regulação da altura, entre 400 e 550 mm, para sanita suspensa, código de pedido CS05000021409, modelo Painel Easy Move branco "OLI" e placa de comando para acionamento de cisterna de vidro temperado de cor branca e de aço inoxidável acabamento mate, de descarga dupla, código de pedido CG40000054562, modelo Oceanía "OLI", de 220x150x5 mm. Instalação encastrada em parede de placas de gesso.
Inclui: Marcação. Colocação e fixação da cisterna. Ligação à rede de drenagem. Ligação à rede de água fria. Montagem de acessórios e complementos. Verificação do seu correcto funcionamento.
Critério de medição de projecto: Número de unidades previstas, segundo documentação gráfica de Projecto.
Critério de medição de obra: Medir-se-á o número de unidades realmente colocadas segundo especificações de Projecto.

| Código | Un | Descrição | Rendimento | Preço | Importância |
|---|---|---|---|---|---|
| mt30oli020k | Ud | Cisterna de polipropileno, com sistema de accionamento mecânico, descarga dupla de 6-3 litros, ajustável a 7-3 litros, com estrutura tubular pré-montada, regulável em altura até 150 mm, acabamento com primário antioxidante, de 200 mm de profundidade e painel frontal de vidro temperado de 400x1345x6 mm de cor branca, sistema ergonómico de regulação da altura, entre 400 e 550 mm, para sanita suspensa, código de pedido CS05000021409, modelo Painel Easy Move branco "OLI", com válvula de enchimento silencioso con funcionamento retardado para a poupança de água Azor Plus, motor eléctrico silencioso, alimentação a 230 V e 50-60 Hz grau de protecção IP66, interruptor de fim de curso, tubo de descarga flexível de 56 mm de diâmetro, fixações, válvula de esquadria de 1/2", tubo de ligação a sanita de 180 mm de comprimento e 45 mm de diâmetro, suporte para sanita, tubo de drenagem flexível com adaptador para 90 e 110 mm de diâmetro, isolamento contra condensações e grelha para facilitar a fixação de elementos de obra, segundo NP EN 14055, para encastrar em parede de placas de gesso. (material) | 1.000 | 1447.00 | 1447.00 |
| mt30oli270kes | Ud | Placa de comando para acionamento de cisterna de vidro temperado de cor branca e de aço inoxidável acabamento mate, de descarga dupla, código de pedido CG40000054562, modelo Oceanía "OLI", de 220x150x5 mm, para cisterna encastrada com sistema de accionamento mecânico. (material) | 1.000 | 95.00 | 95.00 |
| mo008 | h | Oficial de 1ª canalizador. (mão de obra) | 1.004 | 19.03 | 19.11 |
| % | % | Custos directos complementares | 2 % | 1561.11 | 31.22 |
|  |  | Custos directos |  |  | 1592.33 |
