# Divisória para chuveiro para deficientes, reabilitação e idosos

- Propriedade do ficheiro: CYPE Ingenieros S.A.
- Formato: FIEBDC-3/2016
- Programa: Gerador de preços para construção civil. CYPE Ingenieros, S.A.
- Data: 28/03/2024
- Moeda: EUR
- Custos indirectos: 3 %
- IVA: 23 %

## S Equipamentos fixos e sinalização

### SP Aparelhos sanitários adaptados e ajudas técnicas

#### SPM Divisórias

**SPM010** Ud Divisória para chuveiro para deficientes, reabilitação e idosos.
Divisória para chuveiro, 900 mm de largura, 900 mm de comprimento e 900 mm de altura, formada por quatro portas dobráveis de painel sintético translúcido com perfis de alumínio acabamento lacado, cor branca, regulável em altura até 20 cm, com fim de curso. Inclusive fixações e silicone para enchimento de juntas.
Inclui: Colocação e fixação. Vedação de juntas. Limpeza do elemento.
Critério de medição de projecto: Número de unidades previstas, segundo documentação gráfica de Projecto.
Critério de medição de obra: Medir-se-á o número de unidades realmente colocadas segundo especificações de Projecto.

| Código | Un | Descrição | Rendimento | Preço | Importância |
|---|---|---|---|---|---|
| mt31abp180a | Ud | Divisória para chuveiro, 900 mm de largura, 900 mm de comprimento e 900 mm de altura, formada por quatro portas dobráveis de painel sintético translúcido com perfis de alumínio acabamento lacado, cor branca, regulável em altura até 20 cm, com fim de curso; com fixações. (material) | 1 | 778.91 | 778.910 |
| mt30www005 | Ud | Cartucho de 300 ml de silicone ácida monocomponente, fungicida, para vedação de juntas em ambientes húmidos. (material) | 0.05 | 7.5 | 0.375 |
| mo011 | h | Oficial de 1ª montador. (mão de obra) | 2 | 23.31 | 46.620 |
| mo080 | h | Ajudante de montador. (mão de obra) | 1 | 22.13 | 22.130 |
| % | % | Custos directos complementares | 2 % | 848.035 | 16.961 |
|  |  | Custos directos |  |  | 864.996 |

Resíduos:
- colocação: mt30www005 Cartucho de 300 ml de silicone ácida monocomponente, fungicida, para vedação de juntas em ambientes húmidos; factor de resíduo 0.06

## Recursos

**mt30www005** Ud Cartucho de 300 ml de silicone ácida monocomponente, fungicida, para vedação de juntas em ambientes húmidos
Dados técnicos: Custo energético 87.088 MJ; Emissão de CO2 3.667 kg; Código LER 17 09 04; Massa do elemento 0.45 kg; Volume 0.0003 m3
Resíduos:
- embalagem: re170203 Plástico. (componente de resíduo); rendimento 0.1 kg; Código LER 17 02 03; Massa do elemento 1 kg; Volume 0.001667 m3
