# Sistema de elevação com electrobomba submergível, "GRUNDFOS"

- Propriedade do ficheiro: CYPE Ingenieros S.A.
- Formato: FIEBDC-3/2016
- Programa: Gerador de preços para construção civil. CYPE Ingenieros, S.A.
- Data: 29/03/2023
- Moeda: EUR
- Custos indirectos: 3 %
- IVA: 23 %

## U Infra-estruturas no logradouro

### UA Drenagens complementares

#### UAB Bombas de extracção

**UAB012** Ud Sistema de elevação com electrobomba submergível, "GRUNDFOS".
Conjunto de duas bombas iguais, uma delas de reserva, sendo cada uma delas uma bomba submergível, para bombagem de águas limpas e águas residuais ligeiramente sujas, com carcaça de compósito, modelo 96280966 Unilift CC5 - A1 "GRUNDFOS", de uma etapa, centrífuga, apta para temperaturas desde 0 até 40°C, tamanho máximo de partículas 10 mm, nível de água mínimo 3 mm, com impulsor semi-aberto, ligação de descarga G 1 1/4", com interruptor de bóia, motor assíncrono de 2 polos e 0,24 kW de consumo, com protecção de sobrecarga térmica com rearme automático, alimentação monofásica, protecção IP68 e isolamento classe B, válvula anti-retorno e cabo de alimentação de 5 m com tomada Schuko; conectadas a condutas de impulsão de águas residuais realizadas com tubo de PVC. Inclusive acessórios, uniões e peças especiais para a instalação das electrobombas.
Inclui: Marcação. Colocação das bombas. Colocação e fixação de tubagens e acessórios.
Critério de medição de projecto: Número de unidades previstas, segundo documentação gráfica de Projecto.
Critério de medição de obra: Medir-se-á o número de unidades realmente executadas segundo especificações de Projecto.

| Código | Un | Descrição | Rendimento | Preço | Importância |
|---|---|---|---|---|---|
| mt36gru010sa | Ud | Bomba submergível, para bombagem de águas limpas e águas residuais ligeiramente sujas, com carcaça de compósito, modelo 96280966 Unilift CC5 - A1 "GRUNDFOS", de uma etapa, centrífuga, apta para temperaturas desde 0 até 40°C, tamanho máximo de partículas 10 mm, nível de água mínimo 3 mm, com impulsor semi-aberto, ligação de descarga G 1 1/4", com interruptor de bóia, motor assíncrono de 2 polos e 0,24 kW de consumo, com protecção de sobrecarga térmica com rearme automático, alimentação monofásica, protecção IP68 e isolamento classe B, válvula anti-retorno e cabo de alimentação de 5 m com tomada Schuko. (material) | 2 | 203 | 406.000 |
| mt36bom050a | m | Conduta de impulsão de águas residuais realizada com tubo de PVC para pressão de 6 atm, de 40 mm de diâmetro, com extremo abocardado, segundo NP EN 1452. (material) | 4 | 1.81 | 7.240 |
| mt36bom051a | Ud | Repercussão, por m de tubagem, de acessórios, uniões e peças especiais para tubo de PVC para pressão de 6 atm, de 40 mm de diâmetro. (material) | 4 | 0.54 | 2.160 |
| mt37svc010i | Ud | Válvula adufa de latão fundido, para enroscar, de 1 1/4". (material) | 2 | 14.2 | 28.400 |
| mt36bom020 | Ud | Acessórios para instalação de bomba submergível portátil, para bombagem de águas, instalada em caixa enterrada e ligação à rede de saneamento. (material) | 2 | 22.45 | 44.900 |
| mt36bom060a | Ud | Instalação de bomba submergível portátil, para bombagem de águas, em caixa enterrada e ligação à rede eléctrica. (material) | 2 | 15 | 30.000 |
| mo008 | h | Oficial de 1ª canalizador. (mão de obra) | 1.6 | 21.36 | 34.176 |
| mo107 | h | Ajudante de canalizador. (mão de obra) | 1.6 | 20.25 | 32.400 |
| mo003 | h | Oficial de 1ª electricista. (mão de obra) | 2.68 | 21.36 | 57.245 |
| % | % | Custos directos complementares | 2 % | 642.521 | 12.850 |
|  |  | Custos directos |  |  | 655.371 |

## Recursos

**mt36gru010sa** Ud Bomba submergível
Dados técnicos: Custo energético 367.262 MJ; Emissão de CO2 17.647 kg
Resíduos:
- embalagem: re150101 Embalagens de papel e cartão. (componente de resíduo); rendimento 1.575 kg; Código LER 15 01 01; Massa do elemento 1 kg; Volume 0.001333 m3

**mt37svc010i** Ud Válvula adufa de latão fundido, para enroscar, de 1 1/4"
Dados técnicos: Custo energético 685.269 MJ; Emissão de CO2 46.081 kg
Resíduos:
- embalagem: re150101 Embalagens de papel e cartão; rendimento 0.072 kg
