# Calha de drenagem de alvenaria

- Propriedade do ficheiro: CYPE INGENIEROS, S.A.
- Formato: FIEBDC-3/2002
- Moeda: EUR
- Custos indirectos: 3.00 %
- IVA: 23.00 %

**UAI010** m Calha de drenagem de alvenaria, de 300 mm de largura interior e 500 mm de altura, com grelha de aço galvanizado, classe A-15 segundo NP EN 124 e EN 1433; escavação prévia com meios manuais e posterior enchimento do tardoz com betão.
Calha de drenagem com paredes de alvenaria de tijolo cerâmico furado, assente com argamassa de cimento, confeccionada em obra, dosificação 1:6, camada de emboço afagada interiormente com argamassa de cimento, confeccionada em obra, com aditivo hidrófugo, dosificação 1:3, com grelha e aro de aço galvanizado, de 300 mm de largura interior e 500 mm de altura, classe A-15 segundo NP EN 124 e EN 1433, sobre base de betão simples C20/25 (X0(P); D25; S2; Cl 1,0) de 15 cm de espessura; escavação prévia com meios manuais e posterior enchimento do tardoz com betão. Inclusive peças especiais e sifão em linha visitável.
Inclui: Marcação do traçado da calha de drenagem. Escavação com meios manuais. Eliminação das terras soltas do fundo da escavação. Betonagem e compactação do betão na execução da base. Execução da alvenaria com tijolos, previamente humedecidos, assentes com argamassa. Execução de furos para a ligação da tubagem à calha de drenagem. União e ajuste das juntas da tubagem à calha de drenagem. Colocação do sifão em linha. Reboco e brunidura interior com argamassa de cimento, arredondando ângulos. Enchimento do tardoz. Colocação do aro e da grelha. Verificação do seu correcto funcionamento.
Critério de medição de projecto: Comprimento medido em projecção horizontal, segundo documentação gráfica de Projecto.
Critério de medição de obra: Medir-se-á, em projecção horizontal, o comprimento realmente executado segundo especificações de Projecto.

| Código | Un | Descrição | Rendimento | Preço | Importância |
|---|---|---|---|---|---|
| mt10hmf020fa | m³ | Betão simples C20/25 (X0(P); D25; S2; Cl 1,0), fabricado em central, segundo NP EN 206-1. (material) | 0.220 | 93.72 | 20.62 |
| mt04lpt010c | Ud | Tijolo cerâmico furado duplo, para revestir, 30x20x9 cm, para utilização em alvenaria protegida (peça P), densidade 746 kg/m³, segundo NP EN 771-1. (material) | 27.000 | 0.17 | 4.59 |
| mt08aaa010a | m³ | Água. (material) | 0.012 | 1.50 | 0.02 |
| mt01arg005a | t | Areia de pedreira, para argamassa preparada em obra. (material) | 0.052 | 18.00 | 0.94 |
| mt08cem011a | kg | Cimento Portland CEM II/B-L 32,5 R, cor cinzento, em sacos, segundo NP EN 197-1. (material) | 12.886 | 0.10 | 1.29 |
| mt08adt010 | kg | Aditivo hidrófugo para impermeabilização de argamassas ou betões. (material) | 0.196 | 1.20 | 0.24 |
| mt11rej020c | Ud | Aro e grelha de aço galvanizado, de 300 mm de largura e 500 mm de comprimento, para calha de drenagem de 300 mm de largura interior e 500 mm de altura, classe A-15 segundo NP EN 124 e EN 1433. (material) | 2.000 | 11.42 | 22.84 |
| mt11var120b | Ud | Sifão em linha de PVC, cor cinzento, visitável, com união macho/fêmea, de 110 mm de diâmetro. (material) | 0.200 | 42.81 | 8.56 |
| mq06hor010 | h | Betoneira. (equipamento) | 0.024 | 1.68 | 0.04 |
| mo041 | h | Oficial de 1ª construção de obra civil. (mão de obra) | 1.600 | 18.85 | 30.16 |
| mo087 | h | Ajudante de construção de obra civil. (mão de obra) | 1.138 | 18.40 | 20.94 |
| % | % | Custos directos complementares | 2 % | 110.24 | 2.20 |
|  |  | Custos directos |  |  | 112.44 |
