# Canalização enterrada de água para instalação centralizada de aquecimento e A.Q.S

- Propriedade do ficheiro: CYPE Ingenieros S.A.
- Formato: FIEBDC-3/2016
- Programa: Gerador de preços para construção civil. CYPE Ingenieros, S.A.
- Data: 23/05/2024
- Moeda: EUR
- Custos indirectos: 3 %
- IVA: 23 %

## U Infra-estruturas no logradouro

### UB Canalização de instalações

#### UBC Sistemas de canalização para instalações

**UBC040** m Canalização enterrada de água para instalação centralizada de aquecimento e A.Q.S.
Canalização enterrada de água para instalação centralizada de aquecimento e A.Q.S. de habitações unifamiliares formada por tubagem de polietileno para aquecimento e A.Q.S., modelo Ecoflex Thermo Quattro "UPONOR IBERIA", de 175 mm de diâmetro, composta por dois tubos de polietileno reticulado (PE-X) com barreira de oxigénio (EVOH) de 25 mm de diâmetro e 2,3 mm de espessura, para aquecimento, pressão máxima de trabalho 6 bar, temperatura máxima de trabalho 95°C, e dois tubos de polietileno reticulado (PE-X) de 25 mm de diâmetro e 3,5 mm de espessura, para A.Q.S., pressão máxima de trabalho 10 bar, temperatura máxima de trabalho 95°C, pré-isolados termicamente com espuma de polietileno reticulado (PE-X) e protegidos mecanicamente com tubo corrugado de polietileno de alta densidade, colocada sobre camada ou leito de areia de 10 cm de espessura, devidamente compactada e nivelada com apiloador (saltitão) de condução manual, enchimento lateral compactando até metade do diâmetro do tubo e posterior enchimento com a mesma areia até 15 cm por cima da geratriz superior da tubagem. Inclusive acessórios de união e kits de isolamento.
Critérios considerados na determinação do preço da unidade de obra: O preço não inclui a escavação nem o enchimento principal.
Inclui: Marcação do traçado das tubagens. Disposição de tubos e peças especiais. Descarga da areia no fundo da vala. Colocação da tubagem no fundo da vala. Montagem da instalação. Formação de uniões entre peças. Verificação. Execução do enchimento envolvente. Realização de ensaios.
Critério de medição de projecto: Comprimento medido em projecção horizontal, pelo interior de caixas ou outros elementos de união, segundo documentação gráfica de Projecto.
Critério de medição de obra: Medir-se-á, em projecção horizontal, o comprimento realmente executado segundo especificações de Projecto, entre faces interiores de caixas e outros elementos de união.

| Código | Un | Descrição | Rendimento | Preço | Importância |
|---|---|---|---|---|---|
| mt37scu060e | m | Tubagem de polietileno para aquecimento e A.Q.S., modelo Ecoflex Thermo Quattro "UPONOR IBERIA", de 175 mm de diâmetro, composta por dois tubos de polietileno reticulado (PE-X) com barreira de oxigénio (EVOH) de 25 mm de diâmetro e 2,3 mm de espessura, para aquecimento, pressão máxima de trabalho 6 bar, temperatura máxima de trabalho 95°C, e dois tubos de polietileno reticulado (PE-X) de 25 mm de diâmetro e 3,5 mm de espessura, para A.Q.S., pressão máxima de trabalho 10 bar, temperatura máxima de trabalho 95°C, pré-isolados termicamente com espuma de polietileno reticulado (PE-X) e protegidos mecanicamente com tubo corrugado de polietileno de alta densidade. (material) | 1 | 143.49 | 143.490 |
| mt37scu130e | Ud | Acessórios de união e kits de isolamento para tubagem modelo Ecoflex Thermo Quattro "UPONOR IBERIA", com tubos para aquecimento de 25 e 25 mm de diâmetro e tubos para A.Q.S. de 25 e 25 mm de diâmetro. (material) | 0.1 | 143.49 | 14.349 |
| mt01ara010a | m³ | Areia com granulometria de 0 a 5 mm de diâmetro, limpa. (material) | 0.178 | 14.3 | 2.545 |
| mq01ret020b | h | Retroescavadora sobre pneus, de 70 kW. (equipamento) | 0.048 | 40.9 | 1.963 |
| mq02rop020 | h | Apiloador (Saltitão) de condução manual, de 80 kg, com placa de 30x30 cm. (equipamento) | 0.133 | 3.92 | 0.521 |
| mo004 | h | Oficial de 1ª instalador de aquecimento. (mão de obra) | 0.049 | 23.31 | 1.142 |
| mo103 | h | Ajudante de instalador de aquecimento. (mão de obra) | 0.049 | 22.09 | 1.082 |
| mo041 | h | Oficial de 1ª construção de obra civil. (mão de obra) | 0.053 | 22.68 | 1.202 |
| mo087 | h | Ajudante de construção de obra civil. (mão de obra) | 0.053 | 22.13 | 1.173 |
| % | % | Custos directos complementares | 2 % | 167.467 | 3.349 |
|  |  | Custos directos |  |  | 170.816 |

Resíduos:
- colocação: mt37scu060e; factor de resíduo 0.0165
- colocação: mt01ara010a Areia com granulometria de 0 a 5 mm de diâmetro, limpa; factor de resíduo 0.003

## Recursos

**mt37scu060e** m Tubagem de polietileno para aquecimento e A.Q.S
Dados técnicos: Custo energético 233.481 MJ; Emissão de CO2 11.592 kg; Código LER 17 02 03; Massa do elemento 2.41 kg; Volume 0.004017 m3

**mt01ara010a** m³ Areia com granulometria de 0 a 5 mm de diâmetro, limpa
Dados técnicos: Custo energético 146.250 MJ; Emissão de CO2 7.800 kg; Código LER 01 04 09; Massa do elemento 1950 kg; Volume 1.21875 m3
