# Plantação de Lodão bastardo (Celtis australis) de 14 a 16 cm de perímetro de tronco a 1 m do solo

- Propriedade do ficheiro: CYPE INGENIEROS, S.A.
- Formato: FIEBDC-3/2002
- Moeda: EUR
- Custos indirectos: 3.00 %
- IVA: 23.00 %

**UJP010** Ud Plantação de Lodão bastardo (Celtis australis) de 14 a 16 cm de perímetro de tronco a 1 m do solo, em cova de 60x60x60 cm realizada com meios mecânicos; fornecimento em contentor. Inclusive terra vegetal crivada e substratos vegetais fertilizados.
Plantação de Lodão bastardo (Celtis australis) de 14 a 16 cm de perímetro de tronco a 1 m do solo, em cova de 60x60x60 cm realizada com meios mecânicos; fornecimento em contentor. Inclusive terra vegetal crivada e substratos vegetais fertilizados.
Inclui: Laboração e preparação do terreno com meios mecânicos. Adubação do terreno. Plantação. Colocação de tutor. Primeira rega.
Critério de medição de projecto: Número de unidades previstas, segundo documentação gráfica de Projecto.
Critério de medição de obra: Medir-se-á o número de unidades realmente executadas segundo especificações de Projecto.

| Código | Un | Descrição | Rendimento | Preço | Importância |
|---|---|---|---|---|---|
| mt48eac010m | Ud | Lodão bastardo (Celtis australis) de 14 a 16 cm de perímetro de tronco a 1 m do solo; fornecimento em contentor de 50 litros, D=50 cm. (material) | 1.000 | 50.00 | 50.00 |
| mt48tie030a | m³ | Terra vegetal crivada, fornecida a granel. (material) | 0.100 | 23.70 | 2.37 |
| mt48tie020 | kg | Adubo mineral complexo NPK 15-15-15. (material) | 0.010 | 0.75 | 0.01 |
| mt08aaa010a | m³ | Água. (material) | 0.040 | 1.50 | 0.06 |
| mq01exn020a | h | Retroescavadora hidráulica sobre pneus, de 105 kW. (equipamento) | 0.050 | 46.35 | 2.32 |
| mq04dua020b | h | Dumper de descarga frontal de 2 t de carga útil. (equipamento) | 0.050 | 9.27 | 0.46 |
| mo040 | h | Oficial de 1ª jardineiro. (mão de obra) | 0.150 | 18.85 | 2.83 |
| mo115 | h | Operário jardineiro. (mão de obra) | 0.300 | 17.83 | 5.35 |
| % | % | Custos directos complementares | 2 % | 63.40 | 1.27 |
|  |  | Custos directos |  |  | 64.67 |
