# Painel de controlo para iluminação de piscina

- Propriedade do ficheiro: CYPE Ingenieros S.A.
- Formato: FIEBDC-3/2016
- Programa: Gerador de preços para construção civil. CYPE Ingenieros, S.A.
- Data: 12/02/2025
- Moeda: EUR
- Custos indirectos: 3 %
- IVA: 23 %

## U Infra-estruturas no logradouro

### UP Piscinas

#### UPI Equipamentos de iluminação

**UPI011** Ud Painel de controlo para iluminação de piscina.
Painel de controlo para projectores de iluminação led de piscina, com função para acender e apagar, alteração de colores, sequências, velocidade das sequências e temporização dos projectores.
Inclui: Colocação da caixa para o quadro. Montagem dos componentes. Verificação do seu correcto funcionamento.
Critério de medição de projecto: Número de unidades previstas, segundo documentação gráfica de Projecto.
Critério de medição de obra: Medir-se-á o número de unidades realmente executadas segundo especificações de Projecto.

| Código | Un | Descrição | Rendimento | Preço | Importância |
|---|---|---|---|---|---|
| mt47pil005a | Ud | Painel de controlo para projectores de iluminação led de piscina, com função para acender e apagar, alteração de colores, sequências, velocidade das sequências e temporização dos projectores. (material) | 1 | 133.7 | 133.700 |
| mt34www011 | Ud | Material auxiliar para instalação de dispositivo de iluminação. (material) | 1 | 0.9 | 0.900 |
| mo003 | h | Oficial de 1ª electricista. (mão de obra) | 0.4 | 25.32 | 10.128 |
| mo102 | h | Ajudante de electricista. (mão de obra) | 0.4 | 23.99 | 9.596 |
| % | % | Custos directos complementares | 2 % | 154.324 | 3.086 |
|  |  | Custos directos |  |  | 157.410 |

## Recursos

**mt47pil005a** Ud Painel de controlo para projectores de iluminação led de piscina
Dados técnicos: Custo energético 0.964 MJ; Emissão de CO2 1.518 kg
Resíduos:
- embalagem: re150101 Embalagens de papel e cartão. (componente de resíduo); rendimento 1.786 kg; Código LER 15 01 01; Massa do elemento 1 kg; Volume 0.001333 m3
