# Vedação de terreno, de rede de torção simples

- Propriedade do ficheiro: CYPE Ingenieros S.A.
- Formato: FIEBDC-3/2016
- Programa: Gerador de preços para construção civil. CYPE Ingenieros, S.A.
- Data: 09/06/2025
- Moeda: EUR
- Custos indirectos: 3 %
- IVA: 23 %

## U Infra-estruturas no logradouro

### UV Vedações

#### UVT Malhas metálicas

**UVT010** m Vedação de terreno, de rede de torção simples.
Vedação de terreno formada por rede de torção simples, de 40 mm de espaçamento da malha e 1,8 mm de diâmetro, acabamento galvanizado e postes de aço galvanizado de 48 mm de diâmetro e 1,3 m de altura, encastrados em dados de betão. Inclusive acessórios para a fixação da rede de torção simples aos postes metálicos.
Critérios considerados na determinação do preço da unidade de obra: O preço não inclui a escavação.
Inclui: Marcação. Colocação dos postes nos caboucos. Betonagem. Aprumo e alinhamento dos postes e escoras. Colocação da malha.
Critério de medição de projecto: Comprimento medido segundo documentação gráfica de Projecto, descontando as aberturas de comprimento maior de 1 m.
Critério de medição de obra: Medir-se-á o comprimento realmente executado segundo especificações de Projecto, descontando as aberturas de comprimento maior de 1 m.

| Código | Un | Descrição | Rendimento | Preço | Importância |
|---|---|---|---|---|---|
| mt52vst030m | Ud | Poste interior de reforço de tubo de aço galvanizado, de 48 mm de diâmetro e 1,5 mm de espessura, de 1,3 m de altura, para rede de torção simples de 1 m de altura, com duas escoras de reforço. (material) | 0.03 | 13.87 | 0.416 |
| mt52vst030a | Ud | Poste intermédio de tubo de aço galvanizado, de 48 mm de diâmetro e 1,5 mm de espessura, de 1,3 m de altura, para rede de torção simples de 1 m de altura. (material) | 0.3 | 4.63 | 1.389 |
| mt52vst030K | Ud | Poste de esquina de tubo de aço galvanizado, de 48 mm de diâmetro e 1,5 mm de espessura, de 1,3 m de altura, para rede de torção simples de 1 m de altura, com duas escoras de reforço. (material) | 0.08 | 13.87 | 1.110 |
| mt52vst030y | Ud | Poste extremo de tubo de aço galvanizado, de 48 mm de diâmetro e 1,5 mm de espessura, de 1,3 m de altura, para rede de torção simples de 1 m de altura, com uma escora de reforço. (material) | 0.08 | 9.97 | 0.798 |
| mt52vst010ig | m² | Rede de torção simples, de 40 mm de espaçamento da malha e 1,8 mm de diâmetro, acabamento galvanizado. (material) | 1.02 | 4 | 4.080 |
| mt52vpm055 | Ud | Acessórios para a fixação da rede de torção simples aos postes metálicos. (material) | 1 | 1.25 | 1.250 |
| mt10hmf020fa | m³ | Betão simples C20/25 (X0(P); D25; S2; Cl 1,0), fabricado em central, segundo NP EN 206. (material) | 0.015 | 74.97 | 1.125 |
| mo087 | h | Ajudante de construção de obra civil. (mão de obra) | 0.15 | 24.04 | 3.606 |
| mo011 | h | Oficial de 1ª montador. (mão de obra) | 0.1 | 25.32 | 2.532 |
| mo080 | h | Ajudante de montador. (mão de obra) | 0.1 | 24.04 | 2.404 |
| % | % | Custos directos complementares | 3 % | 18.710 | 0.561 |
|  |  | Custos directos |  |  | 19.271 |

Resíduos:
- colocação: mt52vst010ig Rede de torção simples, de 40 mm de espaçamento da malha e 1,8 mm de diâmetro, acabamento galvanizado; factor de resíduo 0.0188
- colocação: mt10hmf020fa Betão simples C20/25 (X0(P); D25; S2; Cl 1,0), fabricado em central, segundo NP EN 206; factor de resíduo 0.00152845

## Recursos

**mt52vst010ig** m² Rede de torção simples, de 40 mm de espaçamento da malha e 1,8 mm de diâmetro, acabamento galvanizado
Dados técnicos: Custo energético 22.018 MJ; Emissão de CO2 2.144 kg; Código LER 17 04 05; Massa do elemento 0.8 kg; Volume 0.000381 m3
Resíduos:
- embalagem: re170203 Plástico. (componente de resíduo); rendimento 0.02 kg; Código LER 17 02 03; Massa do elemento 1 kg; Volume 0.001667 m3

**mt10hmf020fa** m³ Betão simples C20/25 (X0(P); D25; S2; Cl 1,0), fabricado em central, segundo NP EN 206
Dados técnicos: Custo energético 1840.000 MJ; Emissão de CO2 230.000 kg; Código LER 17 01 01; Massa do elemento 2300 kg; Volume 1.533333 m3
