# Vedação de terreno, de malha electrossoldada

- Propriedade do ficheiro: CYPE Ingenieros S.A.
- Formato: FIEBDC-3/2016
- Programa: Gerador de preços para construção civil. CYPE Ingenieros, S.A.
- Data: 12/02/2025
- Moeda: EUR
- Custos indirectos: 3 %
- IVA: 23 %

## U Infra-estruturas no logradouro

### UV Vedações

#### UVT Malhas metálicas

**UVT020** m Vedação de terreno, de malha electrossoldada.
Vedação de terreno formada por painéis de malha electrossoldada, de 50x50 mm de espaçamento da malha e 4 mm de diâmetro, acabamento galvanizado, com aro de perfil oco de aço galvanizado de secção 20x20x1,5 mm e postes de perfil oco de aço galvanizado, de secção quadrada 40x40x1,5 mm e 1 m de altura, separados 2 m entre si e encastrados em muros de alvenaria ou betão. Inclusive argamassa de cimento para assentamento dos postes e acessórios para a fixação dos painéis de malha electrossoldada aos postes metálicos.
Critérios considerados na determinação do preço da unidade de obra: O preço não inclui o muro.
Inclui: Marcação. Execução de aberturas para colocação dos postes. Colocação dos postes. Derramamento da argamassa. Aprumo e alinhamento dos postes. Colocação dos painéis de malha.
Critério de medição de projecto: Comprimento medido segundo documentação gráfica de Projecto, descontando as aberturas de comprimento maior de 1 m.
Critério de medição de obra: Medir-se-á o comprimento realmente executado segundo especificações de Projecto, descontando as aberturas de comprimento maior de 1 m.

| Código | Un | Descrição | Rendimento | Preço | Importância |
|---|---|---|---|---|---|
| mt52vse010a | m² | Painel de malha electrossoldada, de 50x50 mm de espaçamento da malha e 4 mm de diâmetro, acabamento galvanizado. (material) | 1 | 8.75 | 8.750 |
| mt52vpm020a | Ud | Poste de perfil oco de aço galvanizado, de secção quadrada 40x40x1,5 mm e 1 m de altura. (material) | 0.55 | 4.93 | 2.712 |
| mt52vpm010a | m | Perfil oco de aço galvanizado, de secção quadrada 20x20x1,5 mm. (material) | 3 | 2.31 | 6.930 |
| mt52vpm051 | Ud | Acessórios para a fixação dos painéis de malha electrossoldada aos postes metálicos. (material) | 1 | 2.5 | 2.500 |
| mt08aaa010a | m³ | Água. (material) | 0.006 | 1.5 | 0.009 |
| mt01arg005a | t | Areia de pedreira, para argamassa preparada em obra. (material) | 0.015 | 18 | 0.270 |
| mt08cem011a | kg | Cimento Portland CEM II/B-L 32,5 R, cor cinzento, em sacos, segundo NP EN 197-1. (material) | 3.8 | 0.1 | 0.380 |
| mt08adt010 | kg | Aditivo hidrófugo para impermeabilização de argamassas ou betões. (material) | 0.076 | 1.2 | 0.091 |
| mo087 | h | Ajudante de construção de obra civil. (mão de obra) | 0.1 | 24.04 | 2.404 |
| mo018 | h | Oficial de 1ª serralheiro. (mão de obra) | 0.3 | 24.96 | 7.488 |
| mo059 | h | Ajudante de serralheiro. (mão de obra) | 0.3 | 24.11 | 7.233 |
| % | % | Custos directos complementares | 3 % | 38.767 | 1.163 |
|  |  | Custos directos |  |  | 39.930 |

Resíduos:
- colocação: mt52vse010a Painel de malha electrossoldada, de 50x50 mm de espaçamento da malha e 4 mm de diâmetro, acabamento galvanizado; factor de resíduo 0.0075
- colocação: mt52vpm020a Poste de perfil oco de aço galvanizado, de secção quadrada 40x40x1,5 mm e 1 m de altura; factor de resíduo 0.0188
- colocação: mt52vpm010a Perfil oco de aço galvanizado, de secção quadrada 20x20x1,5 mm; factor de resíduo 0.0147897
- colocação: mt01arg005a Areia de pedreira, para argamassa preparada em obra; factor de resíduo 0.00501329
- colocação: mt08cem011a Cimento Portland CEM II/B-L 32,5 R, cor cinzento, em sacos, segundo NP EN 197-1; factor de resíduo 0.01512
- colocação: mt08adt010 Aditivo hidrófugo para impermeabilização de argamassas ou betões; factor de resíduo 0.055

## Recursos

**mt52vse010a** m² Painel de malha electrossoldada, de 50x50 mm de espaçamento da malha e 4 mm de diâmetro, acabamento galvanizado
Dados técnicos: Custo energético 112.290 MJ; Emissão de CO2 0.038 kg; Código LER 17 04 05; Massa do elemento 3.8 kg; Volume 0.00181 m3

**mt52vpm020a** Ud Poste de perfil oco de aço galvanizado, de secção quadrada 40x40x1,5 mm e 1 m de altura
Dados técnicos: Custo energético 47.853 MJ; Emissão de CO2 4.754 kg; Código LER 17 04 05; Massa do elemento 1.81 kg; Volume 0.000862 m3
Resíduos:
- embalagem: re170203 Plástico. (componente de resíduo); rendimento 0.025 kg; Código LER 17 02 03; Massa do elemento 1 kg; Volume 0.001667 m3

**mt52vpm010a** m Perfil oco de aço galvanizado, de secção quadrada 20x20x1,5 mm
Dados técnicos: Custo energético 22.408 MJ; Emissão de CO2 2.256 kg; Código LER 17 04 05; Massa do elemento 0.87 kg; Volume 0.000414 m3
Resíduos:
- embalagem: re170203 Plástico; rendimento 0.006 kg

**mt08aaa010a** m³ Água
Dados técnicos: Custo energético 60.000 MJ; Emissão de CO2 30.000 kg

**mt01arg005a** t Areia de pedreira, para argamassa preparada em obra
Dados técnicos: Custo energético 75.000 MJ; Emissão de CO2 4.000 kg; Código LER 01 04 08; Massa do elemento 1000 kg; Volume 0.666667 m3

**mt08cem011a** kg Cimento Portland CEM II/B-L 32,5 R, cor cinzento, em sacos, segundo NP EN 197-1
Dados técnicos: Custo energético 3.769 MJ; Emissão de CO2 0.669 kg; Código LER 17 01 01; Massa do elemento 1 kg; Volume 0.000667 m3
Resíduos:
- embalagem: re150101 Embalagens de papel e cartão. (componente de resíduo); rendimento 0.011 kg; Código LER 15 01 01; Massa do elemento 1 kg; Volume 0.001333 m3
- embalagem: re170203 Plástico; rendimento 0.002 kg

**mt08adt010** kg Aditivo hidrófugo para impermeabilização de argamassas ou betões
Dados técnicos: Custo energético 71.130 MJ; Emissão de CO2 2.824 kg; Código LER 17 09 04; Massa do elemento 1 kg; Volume 0.000667 m3
Resíduos:
- embalagem: re170203 Plástico; rendimento 0.032 kg
