# Pavimento elevado, para exterior

- Propriedade do ficheiro: CYPE Ingenieros S.A.
- Formato: FIEBDC-3/2016
- Programa: Gerador de preços para construção civil. CYPE Ingenieros, S.A.
- Data: 12/02/2025
- Moeda: EUR
- Custos indirectos: 3 %
- IVA: 23 %

## U Infra-estruturas no logradouro

### UX Pavimentos

#### UXN Elevados

**UXN030** m² Pavimento elevado, para exterior.
Pavimento elevado, para exterior, formado por painel autoportante para o sistema de pavimento técnico acessível, de 443x443 mm e 24 mm de espessura, classificação 2/2/A/2, segundo NP EN 12825, formado por um suporte base de material porcelânico, de 10,5 mm de espessura, uma camada de acabamento de grés porcelânico, cor antracite, acabamento anti-deslizante, de 443x443 mm e 10,5 mm de espessura, e uma malha de fibra ignífuga colocada entre ambas as peças, aderida com resinas sintéticas, para garantir a rigidez do conjunto, sobre pés reguláveis de polipropileno com carga mineral, de cor preto, com base redonda, para alturas entre 55 e 75 mm. Inclusive massa de poliuretano para fixação dos suportes reguláveis à superfície suporte.
Inclui: Implantação dos eixos dos pedestais e marcação de níveis. Colocação, nivelação e fixação de pedestais. Colocação e fixação dos painéis.
Critério de medição de projecto: Superfície útil, medida segundo documentação gráfica de Projecto. Não foi incrementada a medição por perdas, uma vez que na composição se considerou 5% a mais.
Critério de medição de obra: Medir-se-á a superfície realmente executada segundo especificações de Projecto.

| Código | Un | Descrição | Rendimento | Preço | Importância |
|---|---|---|---|---|---|
| mt12pct030aa | Ud | Pé regulável de polipropileno com carga mineral, de cor preto, com base redonda, para alturas entre 55 e 75 mm. (material) | 6 | 4.66 | 27.960 |
| mt20wwa030 | Ud | Cartucho de 310 cm³ de massa de poliuretano impermeável. (material) | 0.54 | 7.32 | 3.953 |
| mt12sbs020a | m² | Painel autoportante para o sistema de pavimento técnico acessível, de 443x443 mm e 24 mm de espessura, classificação 2/2/A/2, segundo NP EN 12825, formado por um suporte base de material porcelânico, de 10,5 mm de espessura, uma camada de acabamento de grés porcelânico, cor antracite, acabamento anti-deslizante, de 443x443 mm e 10,5 mm de espessura, e uma malha de fibra ignífuga colocada entre ambas as peças, aderida com resinas sintéticas, para garantir a rigidez do conjunto. (material) | 1.05 | 59.89 | 62.885 |
| mo011 | h | Oficial de 1ª montador. (mão de obra) | 0.35 | 25.32 | 8.862 |
| mo080 | h | Ajudante de montador. (mão de obra) | 0.35 | 24.04 | 8.414 |
| % | % | Custos directos complementares | 2 % | 112.074 | 2.241 |
|  |  | Custos directos |  |  | 114.315 |

Resíduos:
- colocação: mt20wwa030 Cartucho de 310 cm³ de massa de poliuretano impermeável; factor de resíduo 0.06
- colocação: mt12sbs020a; factor de resíduo 0.0222811

## Recursos

**mt12pct030aa** Ud Pé regulável de polipropileno com carga mineral, de cor preto, com base redonda, para alturas entre 55 e 75 mm
Dados técnicos: Custo energético 15.837 MJ; Emissão de CO2 0.556 kg
Resíduos:
- embalagem: re150101 Embalagens de papel e cartão. (componente de resíduo); rendimento 0.072 kg; Código LER 15 01 01; Massa do elemento 1 kg; Volume 0.001333 m3

**mt20wwa030** Ud Cartucho de 310 cm³ de massa de poliuretano impermeável
Dados técnicos: Custo energético 12.716 MJ; Emissão de CO2 0.628 kg; Código LER 17 09 04; Massa do elemento 0.021 kg; Volume 0.000014 m3
Resíduos:
- embalagem: re170203 Plástico. (componente de resíduo); rendimento 0.1 kg; Código LER 17 02 03; Massa do elemento 1 kg; Volume 0.001667 m3

**mt12sbs020a** m² Painel autoportante para o sistema de pavimento técnico acessível
Dados técnicos: Custo energético 375.056 MJ; Emissão de CO2 19.564 kg; Código LER 17 01 03; Massa do elemento 47.25 kg; Volume 0.0378 m3
Resíduos:
- embalagem: re150101 Embalagens de papel e cartão; rendimento 0.201 kg
- embalagem: re170201 Madeira. (componente de resíduo); rendimento 0.029 kg; Código LER 17 02 01; Massa do elemento 1 kg; Volume 0.000909 m3
