# Protecção de poste de iluminação

- Propriedade do ficheiro: CYPE INGENIEROS, S.A.
- Formato: FIEBDC-3/2002
- Moeda: EUR
- Custos indirectos: 3.00 %
- IVA: 23.00 %

## 0 Trabalhos prévios

### 0C Protecções provisórias

#### 0CP Iluminação pública

**0CP010** Ud Protecção de poste de iluminação.
Protecção de poste de iluminação existente através de barreiras de segurança de ferro, de 1,10x2,50 m, cor amarelo, com barras verticais montadas sobre caixilho de tubo, com dois pés metálicos, amortizáveis em 20 utilizações, para impedir as pancadas por parte da maquinaria durante os trabalhos nas proximidades. Inclusive manutenção em condições seguras durante todo o período de tempo necessário e desmontagem.
Inclui: Montagem. Desmontagem posterior. Transporte até ao local de armazenamento ou remoção para contentor.
Critério de medição de projecto: Número de unidades previstas, segundo documentação gráfica de Projecto.
Critério de medição de obra: Medir-se-á o número de unidades realmente executadas segundo especificações de Projecto.

| Código | Un | Descrição | Rendimento | Preço | Importância |
|---|---|---|---|---|---|
| mt50vbe010pk | Ud | Barreira de segurança de ferro, de 1,10x2,50 m, cor amarelo, com barras verticais montadas sobre caixilho de tubo, com dois pés metálicos, incluindo placa para publicidade. (material) | 0.150 | 50.40 | 7.56 |
| mo113 | h | Operário não qualificado construção. (mão de obra) | 0.117 | 23.29 | 2.72 |
| % | % | Custos directos complementares | 2 % | 10.28 | 0.21 |
|  |  | Custos directos |  |  | 10.49 |
