# Estabilização de taludes

- Propriedade do ficheiro: CYPE INGENIEROS, S.A.
- Formato: FIEBDC-3/2002
- Moeda: EUR
- Custos indirectos: 3.00 %
- IVA: 23.00 %

## A Acondicionamento do terreno

### AD Movimento de terras em edificação

#### ADV Estabilização de taludes

**ADV020** m² Estabilização de taludes.
Estabilização de taludes através da projecção por via húmida de duas camadas de betão C25/30 (XC2(P); D12; S3; Cl 0,4), de 10 cm de espessura total.
Inclui: Preparação da superfície suporte. Regulação da uniformidade da pressão do ar e da velocidade. Regulação da humidade. Projecção do material, mantendo a boquilha à distância adequada. Remoção e carga dos desperdícios e dos restos gerados.
Critério de medição de projecto: Superfície medida em projecção vertical, segundo documentação gráfica de Projecto.
Critério de medição de obra: Medir-se-á, em projecção vertical, a superfície realmente executada segundo especificações de Projecto.

| Código | Un | Descrição | Rendimento | Preço | Importância |
|---|---|---|---|---|---|
| mt10hes200a | m³ | Betão para projectar, C25/30 (XC2(P); D12; S3; Cl 0,4), com uma dosagem de cimento de 400 kg/m³, fabricado em central, segundo NP EN 14487-1. (material) | 0.130 | 104.60 | 13.60 |
| mq06gun010 | h | Máquina para projectar betão por via húmida 33 kW. (equipamento) | 0.541 | 14.54 | 7.87 |
| mo020 | h | Oficial de 1ª construção. (mão de obra) | 0.601 | 22.68 | 13.63 |
| mo113 | h | Operário não qualificado construção. (mão de obra) | 0.300 | 21.45 | 6.44 |
| % | % | Custos directos complementares | 2 % | 41.54 | 0.83 |
|  |  | Custos directos |  |  | 42.37 |
