# Sistema estrutural "Goujon-CRET" para transmissão de esforços transversos a muro de betão armado já construído, formando junta de dilatação

- Propriedade do ficheiro: CYPE INGENIEROS, S.A.
- Formato: FIEBDC-3/2002
- Moeda: EUR
- Custos indirectos: 3.00 %
- IVA: 23.00 %

## C Fundações

### CC Contenções

#### CCJ Cavilhas de transmissão de cargas

**CCJ010** Ud Sistema estrutural "Goujon-CRET" para transmissão de esforços transversos a muro de betão armado já construído, formando junta de dilatação.
Cavilha para transmissão de esforços transversos a muro de betão armado já construído, formando junta de dilatação, com o sistema CRET "EDING APS", composto de cavilha Goujon CRET-10, "EDING APS", de 20 mm de diâmetro, de aço inoxidável, classe 1.4401 segundo EN 10088-1 e classe II de resistência à corrosão segundo SIA 179, dúctil, trabalho a frio, com limite elástico 620 N/mm², com uma resistência à rotura minorada de 30,62 kN, calculada de acordo com os critérios expostos em EOTA TR 065; e bainha de deslizamento unidireccional de aço inoxidável, de 20 mm de diâmetro interior, CRET-J "EDING APS", colocada com resina de injecção, não retráctil, no interior do furo previamente efectuado no muro.
Critérios considerados na determinação do preço da unidade de obra: O preço inclui a utilização do sistema de localização de armaduras para evitar o corte de varões durante a perfuração.
Inclui: Marcação. Saneamento da superfície do muro. Execução do furo no muro. Limpeza do pó do interior do furo. Injecção da resina. Introdução da bainha no interior do furo. Limpeza de restos.
Critério de medição de projecto: Número de unidades previstas, segundo documentação gráfica de Projecto.
Critério de medição de obra: Medir-se-á o número de unidades realmente executadas segundo especificações de Projecto.

| Código | Un | Descrição | Rendimento | Preço | Importância |
|---|---|---|---|---|---|
| mt07aap020a | Ud | Cavilha Goujon CRET-10, "EDING APS", de 20 mm de diâmetro, de aço inoxidável, classe 1.4401 segundo EN 10088-1 e classe II de resistência à corrosão segundo SIA 179, dúctil, trabalho a frio, com limite elástico 620 N/mm², que cumpre as normas EN ISO 3651-1 e EN ISO 6892-1. (material) | 1.000 | 24.09 | 24.09 |
| mt07aap030a | Ud | Bainha de deslizamento unidireccional, CRET-J "EDING APS", de 20 mm de diâmetro interior, de aço inoxidável, classe 1.4301 segundo EN 10088-1, que cumpre as normas EN ISO 3651-1 e EN ISO 6892-1. (material) | 1.000 | 10.68 | 10.68 |
| mt07aap045 | Ud | Cartucho de resina para injecção, não retráctil, Evo V400 "EDING APS", de 400 ml. (material) | 0.200 | 12.05 | 2.41 |
| mq06eim060 | h | Aplicador manual para cartuchos de injecção de resinas, com acessório misturador. (equipamento) | 0.348 | 1.72 | 0.60 |
| op00tal010 |  | Berbequim. | 1.000 | 0.00 | 0.00 |
| mo042 | h | Oficial de 1ª estruturista. (mão de obra) | 0.309 | 21.66 | 6.69 |
| mo089 | h | Ajudante de estruturista. (mão de obra) | 0.309 | 21.14 | 6.53 |
| % | % | Custos directos complementares | 2 % | 51.00 | 1.02 |
|  |  | Custos directos |  |  | 52.02 |
