# Sistema estrutural "Goujon-CRET" para ancoragem de elemento estrutural de betão armado, a muro de betão armado já construído

- Propriedade do ficheiro: CYPE INGENIEROS, S.A.
- Formato: FIEBDC-3/2002
- Moeda: EUR
- Custos indirectos: 3.00 %
- IVA: 23.00 %

## C Fundações

### CC Contenções

#### CCJ Cavilhas de transmissão de cargas

**CCJ020** Ud Sistema estrutural "Goujon-CRET" para ancoragem de elemento estrutural de betão armado, a muro de betão armado já construído.
Cavilha para ancoragem de elemento estrutural de betão armado, a muro de betão armado já construído, com o sistema CRET "EDING APS", composto por cavilha Goujon CRET-10, "EDING APS", de 20 mm de diâmetro, de aço inoxidável, classe 1.4401 segundo EN 10088-1 e classe II de resistência à corrosão segundo SIA 179, dúctil, trabalho a frio, com limite elástico 620 N/mm², cavilha Goujon CRET-10, "EDING APS", de 20 mm de diâmetro, de aço inoxidável, com uma resistência à rotura minorada de 30,62 kN, calculada de acordo com os critérios expostos em EOTA TR 065.
Critérios considerados na determinação do preço da unidade de obra: O preço inclui a utilização do sistema de localização de armaduras para evitar o corte de varões durante a perfuração.
Inclui: Marcação. Saneamento da superfície do muro. Execução do furo no muro. Limpeza do pó do interior do furo. Injecção da resina. Limpeza de restos.
Critério de medição de projecto: Número de unidades previstas, segundo documentação gráfica de Projecto.
Critério de medição de obra: Medir-se-á o número de unidades realmente executadas segundo especificações de Projecto.

| Código | Un | Descrição | Rendimento | Preço | Importância |
|---|---|---|---|---|---|
| mt07aap020a | Ud | Cavilha Goujon CRET-10, "EDING APS", de 20 mm de diâmetro, de aço inoxidável, classe 1.4401 segundo EN 10088-1 e classe II de resistência à corrosão segundo SIA 179, dúctil, trabalho a frio, com limite elástico 620 N/mm², que cumpre as normas EN ISO 3651-1 e EN ISO 6892-1. (material) | 1.000 | 24.09 | 24.09 |
| mt07aap045 | Ud | Cartucho de resina para injecção, não retráctil, Evo V400 "EDING APS", de 400 ml. (material) | 0.200 | 12.05 | 2.41 |
| mq06eim060 | h | Aplicador manual para cartuchos de injecção de resinas, com acessório misturador. (equipamento) | 0.348 | 1.72 | 0.60 |
| op00tal010 |  | Berbequim. | 1.000 | 0.00 | 0.00 |
| mo042 | h | Oficial de 1ª estruturista. (mão de obra) | 0.309 | 21.66 | 6.69 |
| mo089 | h | Ajudante de estruturista. (mão de obra) | 0.309 | 21.14 | 6.53 |
| % | % | Custos directos complementares | 2 % | 40.32 | 0.81 |
|  |  | Custos directos |  |  | 41.13 |
