# Desmontagem de chaminé modular metálica

- Propriedade do ficheiro: CYPE INGENIEROS, S.A.
- Formato: FIEBDC-3/2002
- Moeda: EUR
- Custos indirectos: 3.00 %
- Despesas gerais: 13.00 %
- Lucro: 6.00 %
- IVA: 16.00 %

## D Demolições

### DI Instalações

#### DIC Aquecimento, climatização e A.Q.S.

**DIC051** m Desmontagem de chaminé modular metálica, de parede dupla, de 300 mm de diâmetro, com meios manuais e mecânicos, instalada no exterior do edifício, até 27 m de altura, e carga mecânica para camião ou contentor.
Desmontagem de chaminé modular metálica, de parede dupla, de 300 mm de diâmetro, com meios manuais e mecânicos, instalada em exterior do edifício, até 27 m de altura. Incluindo p/p de tês, cotovelos, adaptadores, abraçadeiras, suportes murais, módulos finais e demais acessórios necessários, limpeza de restos, remoção e carga mecânica para camião ou contentor.
Inclui: Desmontagem da chaminé e dos seus acessórios. Remoção e armazenamento do material desmontado. Limpeza dos restos da obra. Carga mecânica do material desmontado e os restos de obra para camião ou contentor.
Critério de medição de projecto: Comprimento medido desde o arranque da conduta até à parte superior do deflector, segundo documentação gráfica de Projecto.
Critério de medição de obra: Medir-se-á, desde o início da conduta até a parte superior do módulo final, o comprimento realmente executado segundo especificações de Projecto.

| Código | Un | Descrição | Rendimento | Preço | Importância |
|---|---|---|---|---|---|
| mq07gte010c | h | Autogrua de braço telescópico com uma capacidade de elevação de 30 t e 27 m de altura máxima de trabalho. (equipamento) | 0.084 | 67.00 | 5.63 |
| mo002 | h | Oficial de 1ª instalador de aquecimento. (mão de obra) | 0.162 | 16.61 | 2.69 |
| mo094 | h | Ajudante de instalador de aquecimento. (mão de obra) | 0.162 | 15.60 | 2.53 |
| % | % | Custos directos complementares | 2 % | 10.85 | 0.22 |
|  |  | Custos directos |  |  | 11.07 |
