# Desmontagem de hidrante de coluna

- Propriedade do ficheiro: CYPE INGENIEROS, S.A.
- Formato: FIEBDC-3/2002
- Moeda: EUR
- Custos indirectos: 3.00 %
- IVA: 23.00 %

## D Demolições

### DI Instalações

#### DIO Contra incêndios

**DIO104** Ud Desmontagem de hidrante de coluna.
Desmontagem de hidrante de coluna seca, com meios manuais, sem deteriorar os elementos construtivos aos quais possa estar fixado, e carga manual para camião ou contentor.
Critérios considerados na determinação do preço da unidade de obra: O preço inclui o desmontagem dos acessórios.
Inclui: Desmontagem do elemento. Obturação das tubagens ligadas ao elemento. Remoção e armazenamento do material desmontado. Limpeza dos restos da obra. Carga manual do material desmontado e restos da obra para camião ou contentor.
Critério de medição de projecto: Número de unidades previstas, segundo documentação gráfica de Projecto.
Critério de medição de obra: Será medido o número de unidades realmente desmontadas segundo especificações de Projecto.

| Código | Un | Descrição | Rendimento | Preço | Importância |
|---|---|---|---|---|---|
| mo008 | h | Oficial de 1ª canalizador. (mão de obra) | 0.672 | 25.32 | 17.02 |
| mo107 | h | Ajudante de canalizador. (mão de obra) | 0.672 | 23.99 | 16.12 |
| % | % | Custos directos complementares | 2 % | 33.14 | 0.66 |
|  |  | Custos directos |  |  | 33.80 |
