# Picagem de reboco ou estuque de cal e do emboço base, aplicado sobre paramento vertical exterior de mais de 3 m de altura, com meios manuais, e carga manual de entulho para camião ou contentor

- Propriedade do ficheiro: CYPE INGENIEROS, S.A.
- Formato: FIEBDC-3/2002
- Moeda: EUR
- Custos indirectos: 3.00 %
- Despesas gerais: 13.00 %
- Lucro: 6.00 %
- IVA: 16.00 %

## D Demolições

### DR Revestimentos

#### DRF Revestimentos contínuos

**DRF030** m² Picagem de reboco ou estuque de cal e do emboço base, aplicado sobre paramento vertical exterior de mais de 3 m de altura, com meios manuais, e carga manual de entulho para camião ou contentor.
Picagem de reboco ou estuque de cal e do emboço base, aplicado sobre paramento vertical exterior de mais de 3 m de altura, com meios manuais, eliminando-o totalmente sem deteriorar a superfície suporte que ficará a descoberto e preparada para o seu revestimento posterior. Incluindo p/p de limpeza, armazenamento, remoção e carga manual de entulho para camião ou contentor.
Inclui: Picagem manual do revestimento. Remoção e acumulação de entulho. Limpeza dos restos da obra. Carga de entulho para camião ou contentor.
Critério de medição de projecto: Superfície medida segundo documentação gráfica de Projecto.
Critério de medição de obra: Medir-se-á a superfície realmente demolida segundo especificações de Projecto.

| Código | Un | Descrição | Rendimento | Preço | Importância |
|---|---|---|---|---|---|
| mo104 | h | Operário não qualificado construção. (mão de obra) | 0.976 | 14.63 | 14.28 |
| % | % | Custos directos complementares | 2 % | 14.28 | 0.29 |
|  |  | Custos directos |  |  | 14.57 |
