# Aço em madres metálicas

- Propriedade do ficheiro: CYPE INGENIEROS, S.A.
- Formato: FIEBDC-3/2002
- Moeda: EUR
- Custos indirectos: 3.00 %
- IVA: 23.00 %

## E Estruturas

### EA Metálicas

#### EAT Estruturas para coberturas

**EAT030** kg Aço em madres metálicas.
Aço EN 10025 S275JR, em madres metálicas formadas por peças simples de perfis laminados a quente das séries IPN, IPE, HEB, HEA, HEM ou UPN, acabamento com primário antioxidante, fixadas às asnas com ligações soldadas em obra.
Critérios considerados na determinação do preço da unidade de obra: O preço inclui as soldaduras, os cortes, os desperdícios, as peças especiais, os casquilhos e os elementos auxiliares de montagem, mas não inclui a chapa ou painel que actuará como cobertura.
Inclui: Marcação da disposição das madres sobre as asnas. Colocação das madres sobre as asnas. Aprume e nivelação definitivos. Execução das ligações soldadas.
Critério de medição de projecto: Peso nominal medido segundo documentação gráfica de Projecto.
Critério de medição de obra: Determinar-se-á, a partir do peso obtido em balança oficial das unidades chegadas à obra, o peso das unidades realmente executadas segundo especificações de Projecto.

| Código | Un | Descrição | Rendimento | Preço | Importância |
|---|---|---|---|---|---|
| mt07ala245a | kg | Aço laminado EN 10025 S275JR, para madre formada por peça simples, de perfis laminados a quente das séries IPN, IPE, HEB, HEA, HEM e UPN, acabamento com primário antioxidante, trabalhado em oficina, para colocar em obra através de soldadura. (material) | 1.000 | 1.72 | 1.72 |
| mq08sol010 | h | Equipamento de oxicorte, com acetileno como combustível e oxigénio como comburente. (equipamento) | 0.041 | 8.25 | 0.34 |
| op00cor020 |  | Cortadora manual de metal, de disco. | 1.000 | 0.00 | 0.00 |
| mo047 | h | Oficial de 1ª montador de estruturas metálicas. (mão de obra) | 0.043 | 23.64 | 1.02 |
| mo094 | h | Ajudante de montador de estruturas metálicas. (mão de obra) | 0.025 | 23.07 | 0.58 |
| % | % | Custos directos complementares | 2 % | 3.66 | 0.07 |
|  |  | Custos directos |  |  | 3.73 |
