# Aço laminado S275JR (Fe430)

- Propriedade do ficheiro: CYPE INGENIEROS, S.A.
- Formato: FIEBDC-3/2002
- Moeda: EUR
- Custos indirectos: 3.00 %
- Despesas gerais: 13.00 %
- Lucro: 6.00 %
- IVA: 16.00 %

## E Estruturas

### EA Metálicas

#### EAZ Reforços

**EAZ010** kg Aço laminado S275JR (Fe430), em peça simples de perfis laminados a quente das séries IPN, IPE, HEB, HEA, HEM e UPN, acabamento galvanizado a quente, moldando elementos de ancoragem, trabalhado em oficina e fixo mecanicamente com parafusos de aço, para reforço estrutural colocado a uma altura de até 3 m.
Aço laminado EN 10025 S275JR, em peça simples de perfis laminados a quente das séries IPN, IPE, HEB, HEA, HEM e UPN, acabamento galvanizado a quente, moldando elementos de ancoragem, trabalhado em oficina e fixo mecanicamente com parafusos de aço normalizados segundo EN ISO 898-1, para reforço estrutural colocado a uma altura de até 3 m. Incluindo p/p de limpeza e preparação do plano de apoio, implantação, nivelação e aprume, execução de furos, colocação de parafusos, cortes e desperdícios.
Inclui: Limpeza e preparação do plano de apoio. Marcação dos eixos. Execução dos furos. Colocação do elemento com parafusos. Nivelação e aprume.
Critério de medição de projecto: Peso nominal medido segundo documentação gráfica de Projecto.
Critério de medição de obra: Determinar-se-á, a partir do peso obtido em balança oficial das unidades chegadas à obra, o peso das unidades realmente executadas segundo especificações de Projecto.

| Código | Un | Descrição | Rendimento | Preço | Importância |
|---|---|---|---|---|---|
| mt07ala240la | kg | Aço laminado EN 10025 S275JR, em peça simples de perfis laminados a quente das séries IPN, IPE, HEB, HEA, HEM e UPN, acabamento galvanizado a quente, moldando elementos de ancoragem, trabalhado em oficina, fixo em obra mecanicamente, inclusive p/p de parafusos de aço normalizados segundo EN ISO 898-1, aplicado em reforços estruturais. (material) | 1.000 | 1.98 | 1.98 |
| op00cor020 |  | Cortadora manual de metal, de disco. | 1.000 | 0.00 | 0.00 |
| op00tal010 |  | Berbequim. | 1.000 | 0.00 | 0.00 |
| mo042 | h | Oficial de 1ª montador de estrutura metálica. (mão de obra) | 0.034 | 16.08 | 0.55 |
| mo085 | h | Ajudante de montador de estrutura metálica. (mão de obra) | 0.034 | 15.62 | 0.53 |
| % | % | Custos directos complementares | 2 % | 3.06 | 0.06 |
|  |  | Custos directos |  |  | 3.12 |
