# Muro de pedra ordinária a duas faces à vista de de calcário, assente em seco

- Propriedade do ficheiro: CYPE INGENIEROS, S.A.
- Formato: FIEBDC-3/2002
- Moeda: EUR
- Custos indirectos: 3.00 %
- IVA: 23.00 %

## E Estruturas

### EC Cantarias

#### ECM Muros

**ECM010** m³ Muro de pedra ordinária a duas faces à vista de de calcário, assente em seco.
Execução de muro de carga de pedra ordinária a duas faces à vista, irregular em bruto de calcário, com as suas faces por trabalhar, assentes em seco, em muros de espessura variável, até 50 cm. Inclusive preparação de pedras, assentamento, juntas, elementos para assegurar o travamento do muro longitudinalmente, ângulos e esquinas.
Inclui: Implantação do muro. Colocação e aprumo de prumos de referência. Colocação de fios entre prumos. Limpeza e humidificação do leito da primeira fiada. Colocação das pedras toscas e cunhagem das mesmas com rípios. Cálculo a olho com régua e ajuste com fio de prumo, rectificando a sua posição com pancadas. Colocação de perpianhos de trecho em trecho e nivelamento do muro. Limpeza do paramento.
Critério de medição de projecto: Volume medido segundo documentação gráfica de Projecto, descontando todas as aberturas, seja qual for a sua superfície, sem considerar a execução de padieiras, ombreiras, remates inferiores, capeamentos nem cornijas.
Critério de medição de obra: Medir-se-á o volume realmente executado segundo especificações de Projecto, descontando todas as aberturas, seja qual for a sua superfície, já que não se inclui a execução de padieiras, ombreiras, remates inferiores, capeamentos nem cornijas.

| Código | Un | Descrição | Rendimento | Preço | Importância |
|---|---|---|---|---|---|
| mt06maa010b | m³ | Pedra de calcário ordinária para alvenaria, formada por elementos de várias dimensões não trabalhados, regularizados apenas com martelo. (material) | 1.300 | 23.71 | 30.82 |
| mo021 | h | Oficial de 1ª colocador de pedra natural. (mão de obra) | 5.536 | 16.85 | 93.28 |
| mo058 | h | Ajudante de colocador de pedra natural. (mão de obra) | 5.536 | 16.45 | 91.07 |
| % | % | Custos directos complementares | 2 % | 215.17 | 4.30 |
|  |  | Custos directos |  |  | 219.47 |
