# Muro de pedra ordinária a duas faces à vista de granítica, assente em seco

- Propriedade do ficheiro: CYPE INGENIEROS, S.A.
- Formato: FIEBDC-3/2002
- Moeda: EUR
- Custos indirectos: 3.00 %
- IVA: 23.00 %

## E Estruturas

### EC Cantarias

#### ECM Muros

**ECM010** m³ Muro de pedra ordinária a duas faces à vista de granítica, assente em seco.
Execução de muro de carga de pedra ordinária a duas faces à vista, irregular em bruto granítica, com as suas faces por trabalhar, assentes em seco, em muros de espessura variável, até 50 cm. Inclusive preparação de pedras, assentamento, juntas, elementos para assegurar o travamento do muro longitudinalmente, ângulos e esquinas.
Inclui: Implantação do muro. Colocação e aprumo de prumos de referência. Colocação de fios entre prumos. Limpeza e humidificação do leito da primeira fiada. Colocação das pedras toscas e cunhagem das mesmas com rípios. Cálculo a olho com régua e ajuste com fio de prumo, rectificando a sua posição com pancadas. Colocação de perpianhos de trecho em trecho e nivelamento do muro. Limpeza do paramento.
Critério de medição de projecto: Volume medido segundo documentação gráfica de Projecto, descontando todas as aberturas, seja qual for a sua superfície, sem considerar a execução de padieiras, ombreiras, remates inferiores, capeamentos nem cornijas.
Critério de medição de obra: Medir-se-á o volume realmente executado segundo especificações de Projecto, descontando todas as aberturas, seja qual for a sua superfície, já que não se inclui a execução de padieiras, ombreiras, remates inferiores, capeamentos nem cornijas.

| Código | Un | Descrição | Rendimento | Preço | Importância |
|---|---|---|---|---|---|
| mt06maa010c | m³ | Pedra de granito ordinária para alvenaria, formada por elementos de várias dimensões não trabalhados, regularizados apenas com martelo. (material) | 1.300 | 24.64 | 32.03 |
| mo021 | h | Oficial de 1ª colocador de pedra natural. (mão de obra) | 5.536 | 16.85 | 93.28 |
| mo058 | h | Ajudante de colocador de pedra natural. (mão de obra) | 5.536 | 16.45 | 91.07 |
| % | % | Custos directos complementares | 2 % | 216.38 | 4.33 |
|  |  | Custos directos |  |  | 220.71 |
