# Parede de alvenaria, de tijolo cerâmico

- Propriedade do ficheiro: CYPE INGENIEROS, S.A.
- Formato: FIEBDC-3/2002
- Moeda: EUR
- Custos indirectos: 3.00 %
- IVA: 23.00 %

## E Estruturas

### EF Alvenarias

#### EFM Paredes

**EFM010** m³ Parede de alvenaria, de tijolo cerâmico.
Parede de uma vez de espessura de alvenaria de tijolo cerâmico face à vista maciço de elaboração mecânica, vermelho, 23x11x5 cm, com juntas horizontais e verticais de 20 mm de espessura, junta refundada, assente com argamassa de cimento confeccionada em obra, com 250 kg/m³ de cimento, cor cinzento, dosificação 1:6, fornecida em sacos.
Inclui: Limpeza e preparação da superfície de apoio. Marcação. Colocação e aprumo de prumos de referência. Colocação de fios entre prumos. Colocação de fios de prumo fixos nas arestas. Preparação da argamassa. Colocação das peças por fiadas a nível. Correcção de falhas de juntas e limpeza.
Critério de medição de projecto: Volume medido segundo documentação gráfica de Projecto.
Critério de medição de obra: Medir-se-á o volume realmente executado segundo especificações de Projecto.

| Código | Un | Descrição | Rendimento | Preço | Importância |
|---|---|---|---|---|---|
| mt05mep010a | Ud | Tijolo cerâmico face à vista maciço de elaboração mecânica, vermelho, 23x11x5 cm, para utilização em alvenaria não protegida (peça U), densidade 1900 kg/m³, segundo NP EN 771-1. (material) | 520.435 | 0.43 | 223.79 |
| mt08aaa010a | m³ | Água. (material) | 0.066 | 1.50 | 0.10 |
| mt01arg005a | t | Areia de pedreira, para argamassa preparada em obra. (material) | 0.538 | 18.00 | 9.68 |
| mt08cem011a | kg | Cimento Portland CEM II/B-L 32,5 R, cor cinzento, em sacos, segundo NP EN 197-1. (material) | 83.270 | 0.10 | 8.33 |
| mq06hor010 | h | Betoneira eléctrica com uma capacidade de amassadura de 160 l. (equipamento) | 0.268 | 3.45 | 0.92 |
| mo021 | h | Oficial de 1ª construção em trabalhos auxiliares de pedreiro. (mão de obra) | 9.692 | 24.63 | 238.71 |
| mo114 | h | Operário não qualificado construção em trabalhos auxiliares de pedreiro. (mão de obra) | 4.846 | 23.29 | 112.86 |
| % | % | Custos directos complementares | 2 % | 594.39 | 11.89 |
|  |  | Custos directos |  |  | 606.28 |
