# Preparação de superfície de betão estrutural, com meios manuais

- Propriedade do ficheiro: CYPE INGENIEROS, S.A.
- Formato: FIEBDC-3/2002
- Moeda: EUR
- Custos indirectos: 3.00 %
- IVA: 23.00 %

## E Estruturas

### EH Betão armado

#### EHK Preparação da superfície

**EHK010** m² Preparação de superfície de betão estrutural, com meios manuais.
Preparação de superfície de betão estrutural, para a posterior aplicação de produtos reparadores e protectores, através de bujardado com martelo eléctrico, até eliminar uma camada de 20 mm de espessura, em função da qualidade do betão, e carga manual do entulho gerado para camião ou contentor.
Inclui: Marcação da zona a sanear. Bujardagem da superfície com martelo eléctrico. Limpeza da superfície suporte. Remoção e acumulação dos restos gerados. Carga manual do entulho gerado para camião ou contentor.
Critério de medição de projecto: Superfície medida segundo documentação gráfica de Projecto.
Critério de medição de obra: Medir-se-á a superfície realmente executada segundo especificações de Projecto.

| Código | Un | Descrição | Rendimento | Preço | Importância |
|---|---|---|---|---|---|
| mq05mai050 | h | Martelo electropneumático manual equipado com bujarda. (equipamento) | 0.556 | 2.71 | 1.51 |
| mq08gel010k | h | Grupo electrogéneo insonorizado, trifásico, de 45 kVA de potência. (equipamento) | 0.556 | 5.38 | 2.99 |
| mo112 | h | Operário especializado construção. (mão de obra) | 0.591 | 19.53 | 11.54 |
| mo113 | h | Operário não qualificado construção. (mão de obra) | 0.591 | 19.06 | 11.26 |
| % | % | Custos directos complementares | 2 % | 27.30 | 0.55 |
|  |  | Custos directos |  |  | 27.85 |
