# Colocação de injectores internos, em fissura de elemento de betão

- Propriedade do ficheiro: CYPE INGENIEROS, S.A.
- Formato: FIEBDC-3/2002
- Moeda: EUR
- Custos indirectos: 3.00 %
- IVA: 23.00 %

## E Estruturas

### EH Betão armado

#### EHY Reparações

**EHY064** m Colocação de injectores internos, em fissura de elemento de betão.
Colocação de injectores internos de polietileno, em fissura de elemento de betão, dentro de furos de entre 6 e 25 mm de diâmetro, perpendiculares ao plano da fissura, dispostos em triângulo cada 20 cm, e vedação superficial da fissura com adesivo tixotrópico de dois componentes à base de resina epóxi, a fim de evitar a fuga da leitada durante o processo de injecção.
Critérios considerados na determinação do preço da unidade de obra: O preço não inclui a injecção da resina.
Inclui: Vedação superficial da fissura. Marcação. Realização dos furos. Introdução dos injectores. Remoção dos injectores. Eliminação do material de vedação restante.
Critério de medição de projecto: Comprimento medido segundo documentação gráfica de Projecto.
Critério de medição de obra: Medir-se-á o comprimento realmente executado segundo especificações de Projecto.

| Código | Un | Descrição | Rendimento | Preço | Importância |
|---|---|---|---|---|---|
| mt09reh123 | Ud | Injector interno, de polietileno. (material) | 5.000 | 0.26 | 1.30 |
| mt09reh120a | kg | Adesivo tixotrópico de dois componentes à base de resina epóxi, para a correcta ligação entre o betão fresco e o betão endurecido ou para melhorar a aderência do betão endurecido e o aço, segundo NP EN 1504-7. (material) | 0.200 | 11.62 | 2.32 |
| op00tal010 |  | Berbequim. | 1.000 | 0.00 | 0.00 |
| mo020 | h | Oficial de 1ª construção. (mão de obra) | 0.653 | 24.63 | 16.08 |
| mo112 | h | Operário especializado construção. (mão de obra) | 0.653 | 23.86 | 15.58 |
| % | % | Custos directos complementares | 2 % | 35.28 | 0.71 |
|  |  | Custos directos |  |  | 35.99 |
