# Revestimento exterior de fachada ventilada, de placas de cimento. Sistema Placotherm V "PLACO"

- Propriedade do ficheiro: CYPE INGENIEROS, S.A.
- Formato: FIEBDC-3/2002
- Moeda: EUR
- Custos indirectos: 3.00 %
- IVA: 23.00 %

## F Fachadas, divisões e protecções

### FA Fachadas ventiladas

#### FAC Revestimento exterior de placas de cimento

**FAC020** m² Revestimento exterior de fachada ventilada, de placas de cimento. Sistema Placotherm V "PLACO".
Revestimento exterior de fachada ventilada, de placas de cimento de alto rendimento, Aquaroc 13 "PLACO", de 12,5x1200x900 mm, colocação com parafusos, através do sistema Placotherm V Aquaroc "PLACO" com DAU nº 14/089 B, sobre subestrutura suporte de alumínio extrudido de montantes verticais de perfis em T e em L, de 1,8 mm de espessura com uma modulação de 600 mm; impermeabilização com membrana altamente transpirante impermeável à água da chuva, Placotherm Estándar, camada base de argamassa polimérica de altas prestações reforçada com fibras, Placotherm Base, cor branco, composta de cimento branco, cargas minerais, resinas hidrófugas redispersáveis, fibras e aditivos especiais armada com malha de reforço CMALL 160 e camada de acabamento de argamassa orgânica Webertene Advance XS "WEBER", cor a escolher, gama Estándar, acabamento em gota, com um tamanho máximo de partícula de 0,5 mm, à base de siloxanos, cargas minerais, pigmentos resistentes aos raios UV, fungicidas e aditivos especiais sobre primário regulador da absorção Webertene Primer "WEBER". Inclusive suportes de sustentação e de retenção para a fixação da subestrutura suporte, parafusos para a fixação das placas, fixações para a ancoragem dos perfis, argamassa Placotherm Base e fita CMALL 160 "PLACO", para o tratamento de juntas, perfil de PVC com malha de fibra de vidro anti-álcalis, Perfil Goteo "PLACO", para remate de padieiras, e fita adesiva de dupla face para a fixação da membrana altamente traspirante.
Critérios considerados na determinação do preço da unidade de obra: O preço não inclui o isolamento térmico.
Inclui: Limpeza e preparação da superfície suporte. Implantação das juntas de dilatação e panos de trabalho. Marcação da disposição do revestimento e dos pontos de ancoragem da subestrutura suporte. Fixação dos soportes ao suporte base. Fixação da subestrutura suporte ao pano principal e à laje. Colocação e fixação provisória da impermeabilização. Colocação e aparafusamento das placas à subestrutura suporte. Tratamento de juntas. Realização de todos os trabalhos necessários para a execução dos vãos. Colocação do perfil para remate de padieiras. Espalhamento da camada de argamassa base e colocação da malha de reforço. Aplicação de primário. Aplicação da camada de acabamento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12ple300a | Ud | Suporte de sustentação de alumínio extrudido de liga 6063 e tratamento térmico T66, com isolamento de polipropileno de 5 mm de espessura, para ruptura de ponte térmica, "PLACO", de 65 mm de comprimento. (material) | 0.460 | 6.81 | 3.13 |
| mt12ple310a | Ud | Suporte de retenção de alumínio extrudido de liga 6063 e tratamento térmico T66, com isolamento de polipropileno de 5 mm de espessura, para ruptura de ponte térmica, "PLACO", de 65 mm de comprimento. (material) | 1.390 | 5.25 | 7.30 |
| mt12plt100 | Ud | Bucha de nylon com parafuso de aço galvanizado com cabeça hexagonal, "PLACO", de 10 mm de diâmetro e 80 mm de comprimento, para fixação de suportes. (material) | 2.315 | 1.19 | 2.75 |
| mt12plp300 | m | Perfil em T de alumínio extrudido de liga 6063 e tratamento térmico T-66, "PLACO", de 1,8 mm de espessura, fornecido em barras de 6 m de comprimento. (material) | 0.830 | 9.41 | 7.81 |
| mt12plp310 | m | Perfil em L de alumínio extrudido de liga 6063 e tratamento térmico T-66, "PLACO", de 1,8 mm de espessura, fornecido em barras de 6 m de comprimento. (material) | 0.830 | 7.44 | 6.18 |
| mt12plt060 | Ud | Parafuso autoperfurante de aço inoxidável "PLACO", com cabeça hexagonal, de 19 mm de comprimento. (material) | 4.630 | 0.51 | 2.36 |
| mt15mvp010a | m | Membrana altamente transpirante impermeável à água da chuva, Placotherm Estándar "PLACO", de 175 µm de espessura e 60 g/m², de 0,01 m de espessura de ar equivalente face à difusão de vapor de água, segundo NP EN 1931, estanquidade à água classe W1 segundo EN 1928, permeabilidade ao ar 2 m³/h·m² a 50 Pa, (Euroclasse E de reacção ao fogo, segundo NP EN 13501-1), fornecida em rolos de 1,50x50 m, segundo NP EN 13859-2. (material) | 1.100 | 2.88 | 3.17 |
| mt12plq010a | m² | Placa de cimento de alto rendimento, Aquaroc 13 "PLACO", de 12,5x1200x900 mm. (material) | 1.050 | 40.82 | 42.86 |
| mt12plq020b | Ud | Parafuso THTPF 38 "PLACO", com cabeça de trombeta, de 38 mm de comprimento, para instalação de placas de cimento sobre perfis. (material) | 20.000 | 0.07 | 1.40 |
| mt28mpp010a | kg | Argamassa polimérica de altas prestações reforçada com fibras, Placotherm Base, "PLACO", cor branco, composta de cimento branco, cargas minerais, resinas hidrófugas redispersáveis, fibras e aditivos especiais, para aplicar com palustra, para tratamento de juntas e emassado superficial de placas em sistemas Placotherm, tipo GP CSIII W2, segundo EN 998-1. (material) | 4.600 | 0.93 | 4.28 |
| mt28fvp010a | m | Fita de juntas de malha de fibra de vidro anti-álcalis, CMALL 160 "PLACO", de 160 g/m² de massa superficial, de 100 mm de largura e 0,52 mm de espessura, fornecida em rolos de 50 m de comprimento. (material) | 2.100 | 0.31 | 0.65 |
| mt28fvp020a | m | Malha de reforço de fibra de vidro anti-álcalis, CMALL 160 "PLACO", de 160 g/m² de massa superficial, de 1,1 m de largura e 0,52 mm de espessura, fornecida em rolos de 50 m de comprimento. (material) | 1.100 | 2.79 | 3.07 |
| mt28fvp050 | m | Perfil de PVC com malha de fibra de vidro anti-álcalis, Perfil Goteo "PLACO", para remate de padieiras, fornecido em barras de 2,5 m de comprimento. (material) | 0.170 | 3.17 | 0.54 |
| mt28pcc010c | l | Primário regulador da absorção Webertene Primer "WEBER", cor a escolher, gama Estándar, à base de copolímeros acrílicos, cargas minerais e aditivos especiais, impermeável à água da chuva e permeável ao vapor de água. (material) | 0.450 | 6.94 | 3.12 |
| mt28esc090c | kg | Argamassa orgânica Webertene Advance XS "WEBER", cor a escolher, gama Estándar, acabamento em gota, à base de siloxanos, cargas minerais, pigmentos resistentes aos raios UV, fungicidas e aditivos especiais. Segundo NP EN 15824. (material) | 1.500 | 4.26 | 6.39 |
| mt15pdw100a | m | Fita adesiva de dupla face, com adesivo acrílico, de 50 mm de largura, com resistência aos raios UV, intervalo de temperatura de trabalho de -20 a 100°C, fornecida em rolos de 50 m de comprimento. (material) | 1.600 | 1.09 | 1.74 |
| op00tal010 |  | Berbequim. | 1.000 | 0.00 | 0.00 |
| op00ato010 |  | Aparafusadora. | 1.000 | 0.00 | 0.00 |
| mo052 | h | Oficial de 1ª montador de sistemas de fachadas pré-fabricadas. (mão de obra) | 0.780 | 25.32 | 19.75 |
| mo099 | h | Ajudante de montador de sistemas de fachadas pré-fabricadas. (mão de obra) | 0.780 | 24.04 | 18.75 |
| % | % | Custos directos complementares | 2 % | 135.25 | 2.71 |
|  |  | Custos directos |  |  | 137.96 |
